# Ausstellungsgestaltung Erstbespielung
Angebotsaufforderung (GAEB DA XML 3.3, DA83)
Projekt: 187 Bauhaus-Archiv / Museum für Gestaltung
Währung: EUR
Auftraggeber: Bauhaus-Archiv / Museum für Gestaltung, Knesebeckstr. 1, 10623 Berlin, Deutschland, Ansprechpartner Britta Denzin, Telefon +49 30 / 25 40 02 2, E-Mail b.denzin@bauhaus.de
Ausführungsort: Bauhaus Archiv / Museum für Gestaltung, Klingelhöferstraße 14, 10785 Berlin
Erstellt mit: 5 260924, NOVA AVA, 01.10.2026

## 1. Gegenstand der Leistung
1. Gegenstand der Leistung

1.1 Projektbeschreibung
Anlässlich des 100. Gründungsjubiläums des Bauhauses wurde das von Walter Gropius entworfene Gebäude des Bauhaus-Archiv / Museum für Gestaltung in Berlin saniert und erhält einen Erweiterungsbau, der von Staab Architekten entworfen wurde. Der Erweiterungsbau mit einer BGF von ca. 6.700 qm besteht aus einem unterirdischen Bauwerk, einem Glasturm sowie einem zweigeschossigen Riegel. Die Ausstellungsräume im Untergeschoss mit etwa 2.000 qm ermöglichen erstmals eine umfassende Präsentation zur Geschichte und Wirkung des Bauhauses, die der Größe und medialen Vielfalt der Sammlung des Bauhaus-Archiv / Museum für Gestaltung gerecht wird. In dem Glasturm, der als Eingang zum Untergeschoss dient, werden zudem auf mehreren Ebenen Räume für kulturelle Vermittlungsprojekte, in besonderem Maße auch digitale Angebote, zur Verfügung gestellt.

1.2 Gegenstand der Auftrags
Das Leistungsverzeichnis umfasst die Entwicklung, Herstellung, Lieferung und Montage aller zur sicheren und konservatorisch fachgerechten Präsentation der Exponate erforderlichen Objektmontagen, Halterungen, Sonderkonstruktionen und Sicherungselemente einschließlich aller hierfür notwendigen Nebenleistungen.
Zum Leistungsumfang gehören insbesondere die Entwicklung und Bemusterung von Objekthalterungen und Sondermontagen, die Montage und Sicherung der Exponate in und an Ausstellungseinrichtungen sowie an Gebäudeteilen, die Einbringung und Positionierung von Exponaten, die Montage von Exponaten in Vitrinen und an Wänden, die Herstellung und Montage individueller Trag- und Halterungskonstruktionen, der Anschluss und die Inbetriebnahme restaurierter Pendelleuchten sowie die Feinreinigung der Ausstellungseinrichtungen im Zusammenhang mit der Objekteinrichtung.

## 2. Allgemeine Angaben zur Beauftragung
2. Allgemeine Angaben zur Beauftragung

2.1 Angebotsgrundlage
Die Vergabe erfolgt nach den Bestimmungen der Unterschwellenvergabeordnung (UVgO) in der jeweils gültigen Fassung.
Für die Ausführung der Leistungen gelten die Allgemeinen Vertragsbedingungen für die Ausführung von Leistungen (VOL/B) sowie die Besonderen Vertragsbedingungen des AG, soweit in den Vergabeunterlagen nichts Abweichendes geregelt ist.
Für die Ausführung der Leistungen sind alle einschlägigen gesetzlichen Vorschriften, Richtlinien, technischen Regeln und DIN-Normen in ihrer jeweils gültigen Fassung zu beachten.
DIN-Normen: DIN 18355 Tischlerarbeiten DIN 18360 Metallbauarbeiten DIN 18361 Verglasungsarbeiten DIN 18363 Maler- und Lackierarbeiten DIN 18382 Elektro- und sicherheitstechnische Anlagen
Elektrotechnische Normen: DIN VDE 0100 – Errichten von Niederspannungsanlagen DIN EN 60598 – Leuchten (Sicherheitsanforderungen) DIN EN 55015 – EMV-Anforderungen/Funkentstörung DIN EN 12464-1 – Beleuchtung von Arbeitsstätten, Innenräume.
Sollten sich während der Leistungserbringung einschlägige Vorschriften oder technische Regelwerke ändern, ist der AG hierüber unverzüglich zu informieren, damit gemeinsam über die anzuwendenden Standards entschieden werden kann.

2.2 Terminplanung
Der geplante Bauablaufplan besteht aus folgenden Terminen:

Auftaktbesprechung:  01/2027
Detail- und Werkstattplanung:  01/2027 - 04/2027
Bemusterung:  02/2027 - 03/2027
Vorproduktion:  04/2027 - 07/2027
Montage vor Ort:  10/2027 - 11/2027

Der Auftragnehmer hat vor Beginn der Arbeiten einen Detailzeitplan zu erstellen und mit dem AG abzustimmen.

2.3 Nutzungsrechte
Soweit die zu erbringenden Leistungen Urheberrechte oder Schutzrechte Dritter beinhalten, überträgt der AN dem AG diese ausschließlichen, zeitlich und räumlich unbegrenzten Nutzungsrechte. Diese Rechteübertragung bezieht sich insbesondere auf Zeichnungen, Pläne, Karten, Skizzen, Gutachten, Abschlussbericht, Video- und Tonbandaufnahmen, Modelle, Entwürfe, fertige Objekte etc..
Die Übertragung der Nutzungsrechte beinhaltet auch das Recht, die Leistungen zu ändern und zu bearbeiten.

2.4 Überwachungsrecht
Der AG bzw. die zuständige Bauleitung sind berechtigt, die Durchführung der Leistungen zu überwachen und die Stätten, an denen die Leistungen erbracht werden, zu jeder Zeit zu betreten.

2.5 Abnahme
Voraussetzung für die Abnahme ist die vollständige Fertigstellung der vertraglich geschuldeten Leistungen sowie deren Übergabe in gereinigtem Zustand. Wesentliche Mängel berechtigen den Auftraggeber zur Verweigerung der Abnahme. Unwesentliche Mängel stehen der Abnahme nicht entgegen; sie sind im Abnahmeprotokoll zu dokumentieren und innerhalb einer angemessenen Frist zu beseitigen. Zur Abnahme ist dem Auftraggeber die komplette Dokumentation in zweifacher Ausfertigung in Papierform sowie zusätzlich in digitaler Form zu übergeben.

2.6 Gewährleistung
Unbeschadet eines früheren Montagetermins beginnt die Gewährleistungsfrist erst nach erfolgter Gebrauchsabnahme. In der Zeit zwischen Montage und Abnahme sind die vom AN erbrachten Leistungen gegen Diebstahl, Beschädigungen, Verunreinigungen und sonstige Fremdeinflüsse zu sichern. Art und Umfang dieser Sicherungen sind dem AG bzw. dessen Vertretung aufzuzeigen und abzustimmen. Die Kosten für die Sicherungsmaßnahmen sind in die Einheitspreise einzukalkulieren.

2.7 Bauleitung
Vom AN ist ein Bauleiter für die gesamte Bauzeit zu bestellen, der regelmäßig an den Koordinierungsgesprächen mit der Bauleitung des AG teilnimmt. Der Name des betreffenden Bauleiters ist der Bauleitung des AG vor Beginn der Arbeiten mitzuteilen.

2.8 Koordination
Der AN hat sich unmittelbar nach der Auftragserteilung in die Ausführungsunterlagen einzuarbeiten, um alle technischen, behördlichen und terminlichen Abhängigkeiten zu erfassen. Der AN hat alle Leistungen unter eigener Verantwortung nach dem Vertrag und den anerkannten Regeln der Technik auszuführen und zu organisieren.

2.9 Projektbesprechungen
Der AN verpflichtet sich zur Teilnahme an allen seinen Auftrag betreffenden Besprechungen durch seinen Projektleiter oder
verantwortlichen Vertreter und der umgehenden Umsetzung der Festlegungen ohne Anspruch auf Vorlage eines zeitnahen Protokolls.

2.10 Aufmaß
Die im Leistungsverzeichnis angegebenen Maße sind Planmaße. Der Auftragnehmer hat vor Ausführungsbeginn eigenverantwortlich ein verformungsgerechtes Aufmaß als Grundlage seiner Werkstattplanung zu erstellen. Auch die in den Zeichnungen eingetragenen Maße und im Leistungsverzeichnis angegebenen Mengen und Angaben sind vom Auftragnehmer vor der Ausführung zu prüfen und eventuelle Unstimmigkeiten der Bauleitung, bzw. dem AG vor der Ausführung mitzuteilen.
Sofern Bauwerke oder Bauteile schon hergestellt worden sind, hat der Auftragnehmer sämtliche Maße am Bau zu nehmen und - auch auf Übereinstimmung mit der Planung - zu prüfen und dem Auftraggeber Abweichungen mitzuteilen. Der Auftragnehmer hat dem Auftraggeber Abweichungen so frühzeitig mitzuteilen, dass dieser im üblichen Zeitrahmen die Unstimmigkeiten klären kann.

2.11 Standsicherheit und Konstruktion
Alle Konstruktionen, Materialstärken, Verbindungen und Befestigungsmittel sind entsprechend den zu erwartenden Belastungen sowie den anerkannten Regeln der Technik zu dimensionieren und auszuführen. Die zulässigen Belastungen der eingesetzten Bauteile, Verbindungsmittel, Beschläge, Dübel und Verankerungen gemäß Herstellerangaben und Zulassungen sind einzuhalten.
Soweit die ausreichende Tragfähigkeit anhand von Herstellerangaben, technischen Datenblättern, Zulassungen oder üblichen konstruktiven Bemessungsregeln eindeutig nachgewiesen werden kann, ist kein gesonderter statischer Nachweis erforderlich.
Ein rechnerischer Nachweis ist nur erforderlich, wenn die Tragfähigkeit nicht anhand der vorgenannten Unterlagen eindeutig beurteilt werden kann oder wenn es sich insbesondere um großformatige, auskragende, abgehängte oder konstruktiv außergewöhnliche Bauteile handelt. Erforderliche Nachweise sind vor Ausführung mit dem Auftraggeber beziehungsweise der Bauleitung abzustimmen.

2.12 Bemusterung
Alle zu verwendenden Materialien, Oberflächen und Herstellungsmethoden sind vor Materialbestellung und Produktion zu bemustern (Größe ca. A4). Sämtliche Muster werden nicht gesondert vergütet. Sie sind in die Einheitspreise einzurechnen. Die Muster verbleiben beim AG.

2.13 Montage
Alle Montagearbeiten sind mit der Bauleitung abzustimmen. Alle notwendigen Transporte und Nebenkosten müssen im Einheitspreis enthalten sein und können nicht gesondert berechnet werden. Die Montage beinhaltet das fachmännische Anbringen inkl. aller vorbereitenden Arbeiten. Zur Montage gehören alle zur Durchführung der Arbeiten erforderlichen Leitern, Gerüste und Arbeitsbühnen sowie das Vorhalten aller Geräte und Messinstrumente, die zur genauen Montage erforderlich sind.

2.14 Angaben zu Stundenlohnarbeiten
Stundenlohnarbeiten werden nur anerkannt, wenn sich die betreffende Leistung im Vorfeld nicht eindeutig und vollständig beschreiben lässt und die Bildung einer Leistungsposition für den Bieter ein unzumutbares Kalkulationsrisiko darstellen würde.
Stundenlohnarbeiten dürfen ausschließlich nach vorheriger schriftlicher oder nachweisbarer Anordnung des AG bzw. der Bauleitung ausgeführt werden.
Über die ausgeführten Stundenlohnarbeiten sind arbeitstäglich Stundennachweise zu führen. Diese sind in regelmäßigen Abständen, spätestens jedoch innerhalb von sieben Kalendertagen nach Ausführung, einschließlich der verwendeten Materialien der Bauleitung zur Prüfung und Anerkennung vorzulegen. Die anerkannten Stundennachweise sind der Schlussrechnung beizufügen. Nicht oder nicht fristgerecht eingereichte sowie nicht angeordnete Stundenlohnarbeiten können vom AG von der Vergütung ausgeschlossen werden.

## 3. Angaben zum Ausführungsort
3. Angaben zum Ausführungsort

3.1 Ausführungsort
Bauhaus-Archiv / Museum für Gestaltung
Klingelhöferstraße 14
10785 Berlin

3.2 Ausstellungsfläche
Die Ausstellungsfläche im 1. Untergeschoss ist insgesamt ca. 2.000 qm groß. Die Raumgeometrie teilt diese Fläche in drei Bereiche, die U-förmig um das Foyer angeordnet sind. Der Ausstellungsbereich wird durch einen Brandschieber in zwei Brandabschnitte geteilt.

3.3 Bestandsboden
Der Boden wird vollflächig als Gussasphalt mit buntem Rundkorn, ohne Sockelleiste ausgeführt, Farbe Schwarz. Eine Befestigung am Boden nach Rücksprache und Freigabe durch die Bauleitung ist zulässig. Die Befestigung muss jeweils für den Besucher nicht sichtbar erfolgen. Alle in den Fluchtwegen befindlichen Elemente sind fest zu verankern. Bei zwingend erforderlichen Verankerungen  im Boden ist die Verankerung bis in den Estrich zu führen. Das Loch innerhalb des Gussasphalts (also innerhalb der oberen 35 mm) ist größer als der eigentliche Verankerungsdübel herzustellen. Um den Verankerungsdübel ist rundum ein Spalt von 15 mm herzustellen, damit keine Kraft in den Asphalt übertragen wird. Es dürfen keine Fußplatten oder ähnliches festgezogen werden, da es sonst zu Zwängungen kommt, aus denen Risse resultieren können.

Der Ausstellungsraum verfügt über durchgehendes Raster von runden Bodendosen mit in Gussasphalt belegten Deckeln in einem Raster von 4,80 m x 4,80 m für die Strom- und Medienanbindung der Ausstellungsbauten.

3.4 Bodenlasten
Bodenlasten (6 kN/qm Flächenlast: 600 kg pro qm, 4 kN Punktlast: 400 kg auf 10 x 10 cm). Bei Überschreitung der vorgegebenen max. Bodenlasten sind lastverteilende Platten erforderlich, auch bei temporären Lasten z.B. bei Verwendung von Transportmitteln und Hebezeugen. Um bleibende Druckstellen auf dem Bodenbelag zu vermeiden, sind für Vitrinen, Ausstellungsobjekte o.ä. zentrierte Punktlasten zu vermeiden und diese flächig abzulasten (z.B. Sockel, Platten und Stellfüße sind zu unterlegen).

3.5 Decke
Deckenlast (2kN/qm) Die abgehängte Decke wird durch die im Wechsel jeweils im Abstand von 2,40 m angeordneten Lichtschienen und Schlitzauslässe der Lüftung strukturiert, die parallel in Nord-Süd-Richtung verlaufen. Die lichte Raumhöhe unterhalb der abgehängten Decke beträgt ca. 4,55 m.
Befestigungen an der abgehängten Decke sind nicht zulässig. Die Befestigung beziehungsweise Abhängung von Bauteilen an der Rohdecke ist grundsätzlich nur nach vorheriger Abstimmung und Freigabe durch den Auftraggeber beziehungsweise die zuständige Bauleitung zulässig.
Die Lage der vorhandenen technischen Installationen sowie die zulässigen Befestigungspunkte und Lasten sind vor Ausführung zu prüfen und mit der Bauleitung abzustimmen. Der Auftragnehmer hat die erforderlichen Befestigungen und Abhängungen auf Grundlage der freigegebenen Randbedingungen fachgerecht zu dimensionieren. Erforderliche statische Nachweise sind Bestandteil der jeweiligen Leistungsposition.

3.6 Bestandswände
Die Wände im Bereich der Ausstellung sind geputzt und in drei unterschiedlichen Farben gestrichen. Die Umfassungswände des Ausstellungsbereichs bestehen aus wasserundurchlässigem Beton (WU-Konstruktion mit Frischbetonverbundsystem), der langsam bis zur Gleichgewichtsfeuchte austrocknet. Aus diesem Grund können Kunstgegenstände hier nicht direkt aufgebracht werden. Sämtliche wandhängenden Elemente sind mit einem Abstand von mind. 50 mm anzubringen. Die Umfassungswände sollen einer periodischen technischen Besichtigung zugänglich sein. Die Stützen sind analog zu den Wänden verputzt und gestrichen.
Bohrungen in der Außenwand dürfen bis zu 100 mm tief sein (mittels Bohranschlag zu kontrollieren). Die Außenwand ist bewehrt, das heißt der Beton hat Stahleinlagen. Der Stahl darf nicht durch mehrere nebeneinanderliegenden Löcher mehrfach durchtrennt werden. Der Abstand der Bohrungen ist dementsprechend zu dimensionieren.  Nicht verwendete Bohrlöcher sind unmittelbar mit Mörtel zu schließen und die Oberfläche anzugleichen.

3.7 Zugang
Der Lieferzugang ist ebenerdig und ist direkt an den Ausstellungsbereich angeschlossen (lichte Breite der Tür liegt bei 3 m). Die Ausstellungsräume können über Rampen erreicht werden.

3.8 Arbeitsplatz / Werkstatt
Es sind keine Räume / Werkstätten vor Ort für externe Firmen verfügbar.

3.9 Arbeitszeiten für Fremdfirmen
Montag - Freitag: 7.00 - 17.30 Uhr, darüber hinaus nach Absprache.

3.10 Zufahrt und Anlieferung
Anlieferungen sollen vorab angemeldet werden. Die Zulieferung kann nach Absprache bis zur Gebäudetür erfolgen.
Es ist dafür Sorge zu tragen, dass bei Anlieferungen in das Museum und bei Transporten innerhalb des Gebäudes unter keinen Umständen vorhandene Bausubstanz wie Türen, Fenster, Wände, Böden, Treppen, Aufzüge und Zuwege etc. in Mitleidenschaft gezogen werden. Oberflächen in Durchgängen, Treppenhäusern und dem Personenaufzug sind mit geeigneten Mitteln zu schützen.

3.11 Stellplätze
Parkmöglichkeiten für Firmenfahrzeuge unmittelbar vor dem Gebäude bestehen während der Arbeiten nicht. Zwei Fahrzeuge können in der Anlieferungszone Klingelhöferstraße geparkt werden. Eine Garantie für freie Parkplätze besteht nicht.

3.12 Nutzung bestehender Infrastruktur
Die Ausstellungsfläche ist während der Montagezeiten nicht zwingend beleuchtet. Zusätzliche Ausleuchtung der Arbeitsbereiche sowie die Strom-Unterverteilung im Raum muss durch den AN erfolgen. Die aufgeführten Leistungen sind in die Einheitspreise einzurechnen. Es sind 230V Steckdosen in der Fläche vorhanden, diese sind aber nicht über einen Fehlerstromschutzschalter abgesichert. Es müssen demzufolge Verlängerungen mit Fehlerstromschutzschalter verwendet werden. Baustrom und Wasser werden zur Verfügung gestellt. Die vorhandenen Sanitäranlagen können vom Auftragnehmer genutzt werden, auf Sauberkeit ist zu achten. Werkzeuge und Maschinen aus dem Bestand des Museums stehen nicht zur Verfügung, dies gilt auch für Transportmittel.

3.13 Staub- und Lärmentwicklung, sowie feuergefährliches Arbeiten
Der AN hat grundsätzlich jede übermäßige und vermeidbare Lärmentwicklung zu vermeiden. Innerhalb des Gebäudes dürfen nach Absprache und ausreichender Sicherung des Bestands Schweißarbeiten und funkenerzeugende Arbeiten durchgeführt werden. Notwendige Schleifarbeiten und maschinelle Bohrungen dürfen nur mit Geräten mit Staubabsaugung ausgeführt werden – Schleifen von Hand ist nur an für Maschinen nicht zugänglichen Stellen erlaubt. Wenn möglich, sind alle Bauelemente im Werk soweit vorzufertigen, dass vor Ort nur montiert werden muss.
Bei nicht vermeidbaren stauberzeugenden Arbeiten im Ausstellungsraum sind die Zugänge abzukleben damit der Austritt des Staubes in andere Bereiche des Museums verhindert wird. Der Einsatz von Maschinen mit Verbrennungsmotoren innerhalb des Hauses ist nicht gestattet.
Durch Rauch- oder Staubentwicklung kann in der Brandmeldeanlage ein Fehlalarm ausgelöst werden. Kosten für nachweislich durch Versäumnisse verursachte Fehlalarmierungen werden dem Verursacher in Rechnung gestellt.

3.14 Arbeits- und Lagerflächen
Lagerflächen für Material sind nur in den vom AN bearbeiteten Räumen erlaubt und müssen verschiebbar eingerichtet werden. Gerüstrollen und die Füße von Leitern und anderen Hilfswerkzeugen dürfen den Boden nicht beschädigen oder verkratzen. Es dürfen keine schwarzen Rollen verwendet werden. In den Verkehrsflächen und Transportwegen durch das Gebäude darf nichts gelagert werden. Die Baustelleneinrichtung zur Unterbringung von notwendigen Arbeitsgeräten, Werkstatteinrichtung, Hebezeuge, Maschinen, Transportmittel und Absperrungen zur Erledigung der fach- und fristgerechten Durchführung der in diesem LV erfassten Leistungen wird nicht gesondert vergütet, sondern ist in die Einheitspreise einzurechnen.

3.15 Förderfahrzeuge, Hebe- und Montagegeräte
Förderfahrzeuge im Museumsinneren sind nur gestattet, wenn sie hand- oder elektrobetrieben werden und die Grenzen der zulässigen Bodenbelastung nicht überschreiten. Der Bestandsboden ist zu schützen. Die Lastverteilung muss auf min. 1 qm erfolgen. Für eventuell erforderliche Förderfahrzeuge und / oder Hebe- und Arbeitsbühnen hat der AN selbst zu sorgen. Die Kosten sind in die Einzelpositionen einzurechnen.

Im Bestand des AGs sind folgende Förderfahrzeuge, die in Abstimmung mit dem AG für Transport und Handling der Objekte genutzt werden können:
- 1 mechanischen Hubwagen mit normaler Gabellänge für Standard-Euro-Paletten
- 1 mechanischen Hubwagen mit langer Gabellänge für Sonderformate
- 1 elektrischen Hubwagen mit normaler Gabellänge für Standard-Euro-Paletten
- 1 Hochhubwagen mit normaler Gabellänge für Standard-Euro-Paletten für das Bestücken von Palettenregalen im Depot

Weiter erforderliche Förderfahrzeuge und Hebegerät wie Kräne, Hubsteiger etc. sind vom AN zu stellen. Das für die Montage von besonders schweren Exponaten oder für Exponatmontagen in größerer Höhe notwendige Hebegerät, evtl. notwendige Hilfskonstruktionen, Gerüste und Leitern, sowie Geräte zum Öffnen, Heben und Transportieren von Hauben und Vitrinen müssen vom AN bereitgestellt werden. Sie müssen die aktuellen Sicherheitsstandards erfüllen und in ausreichender Menge zur Verfügung stehen. Die zulässigen Bodenlasten sind einzuhalten. Der Boden ist mit einem geeigneten Auflagenschutz bzw. Lastausgleichplatten zu versehen.
Für Transport und Handling der Exponate sind besonders folgende Hilfsmittel und Werkzeuge durch den AN bereitzustellen: Hubsteiger, Kran, Gerüste, Hilfskonstruktionen, Leitern, Trethocker, Transportwagen, Glassauger, Auflagenschutz, Rutschschutz, Polster- und Unterfütterungsmaterialien, Abstandhalter, Stopper, Schrauben und Haken etc..
Die Kosten sind in die Einzelpositionen einzurechnen.

3.16 Abfallbeseitigung / Reinigung
Vom AN genutzte Lagerflächen, Arbeitsplätze und Zufahrtswege bzw. die genutzten baulichen Anlagen sind nach Benutzung in den ursprünglichen Zustand zurück zu versetzen. Die Baustelle ist durch den Auftragnehmer laufend sauber zu halten. Die Bauflächen sind nach Beendigung der Arbeiten besenrein zu übergeben. Die anfallenden Abfälle sind täglich zu sammeln, abzufahren und fachgerecht zu entsorgen. Die Baustelle ist täglich zu reinigen. Verschmutzungen durch Farbe,
Spachtel oder Schleifstaub sind zu vermeiden und ggf. mit geeigneten Mitteln unaufgefordert und rückstandsfrei zu entfernen. Die verwendeten Reinigungsmittel dürfen an der Oberfläche keine Filme bilden oder diese nicht angreifen oder beschädigen. Etiketten, Klebestreifen und Schutzüberzüge bzw. -markierungen sind vor der Übergabe kostenlos zu entfernen.

3.17 Schäden
Der Auftragnehmer hat sich auf seine Kosten gegen Beschädigungen, Verlust, Diebstahl von Geräten, Material und fertig gestellten Bauteilen zu schützen.
An Exponaten entstandene Schäden sind unverzüglich den zuständigen Sammlungsleiter*innen anzuzeigen. Schadensbehebungen in Eigenregie sind zu unterlassen.

3.18 Schutz der Böden
Alle Arbeits-, Transport- und Lagerflächen sind zum Schutz mit geeigneten Materialien abzudecken. Die Flächen sind dabei während und bis zum Abschluss der Arbeiten vor Verschmutzung und Beschädigungen zu schützen. Die Abdeckungen sind nach Abschluss der Arbeiten zu entfernen und zu entsorgen. Arbeiten ohne ausreichende Schutzabdeckungen sind generell nicht zulässig.

## 4. Zusätzliche technische Vertragsbedingungen / Angaben zu Baustoffen und Materialien
4. Zusätzliche technische Vertragsbedingungen / Angaben zu Baustoffen und Materialien

4.1 Allgemein
Bei der ausgeschriebenen Leistung handelt es sich um eine Leistung, bei der hohe Ansprüche an die fachkundliche Qualität der Arbeit gestellt werden. Die Anforderungen an die Bauten, ihre Qualität und Haltbarkeit ergeben sich aus den hohen Erwartungen und Erfordernissen an eine Ausstellung in einem öffentlichen Museum mit sehr hoher Besucherfrequenz (Schulklassen, Gruppen, Einzelbesucher). Die Umsetzung setzt Erfahrung mit musealen Einrichtungen voraus.

4.2 Ausführung
Alle Positionen enthalten das Herstellen, Liefern und Montieren der beschriebenen Elemente. Dies beinhaltet auch das Transportieren und Vertragen von Elementen an ihren endgültigen Einbauort, sowie das lot- und fluchtgerechte Ausrichten und Montieren derselben. Sämtliche Leistungen des Auftragnehmers verstehen sich einschließlich eventueller Erschwernisse durch eigene oder bauseitig verlegte Einbauten.

4.3 Angaben zu Stoffen und Bauteilen
Ein hohes Maß an Sicherheit erfordert eine standsichere und robuste Ausführung aller Bauten auch unter Berücksichtigung zu erwartender Lasten. Die Standsicherheit und Belastbarkeit sämtlicher für die Ausstellung erforderlichen Elemente liegen in der Verantwortung des Auftragnehmers. Das gilt auch für alle konstruktiven Dimensionierungen u. a. der Unterkonstruktionen, Befestigungen und Abhängungen.  Alle Materialien und Oberflächen müssen hinsichtlich ihrer Qualität museumstauglich sein. Insbesondere Ecken und Kanten sowie stark beanspruchte Oberflächen (Griffbereich/Fußbereich) sind besonders strapazierfähig auszubilden. Auch die Verarbeitung muss höchster handwerklicher Qualität genügen. Es sollen lösungsmittelfreie Produkte zum Einsatz kommen. Alle bodenstehenden Bauteile sind so auszustatten, dass evtl. Bodenunebenheiten ausnivelliert werden. Die Aufstandsflächen sind so auszulegen, dass möglichst niedrige Punktlasten auf die Bodenbeläge einwirken.

4.4 Brandschutzklasse
Seitens des AG liegen keine Anforderungen zu der Brandschutzklasse vor.

4.5 Materialstärken
Im folgenden Leistungsverzeichnis sind Maße und Materialstärken angegeben, die dem jetzigen Kenntnis- und Planungsstand entsprechen. Sollten aus Stabilitäts- oder funktionalen Gründen andere Materialstärken etc. benötigt werden, so sind diese der Berechnung zugrunde zu legen.

4.6 Schadstofffreie Materialien / BEMMA-Test
Der Auftragnehmer darf ausschließlich Materialien einsetzen, die für den vorgesehenen Verwendungszweck geeignet sind und keine schädigenden oder reaktiven Substanzen abgeben. Es sind schadstoffarme Bau-, Dicht- und Klebstoffe einzusetzen. Die Verwendung essigvernetzender Kleb- und Dichtstoffe ist nicht zulässig. Lackierarbeiten vor Ort sind grundsätzlich ausgeschlossen.

Sollten aus zwingenden Gründen genehmigungspflichtige Materialien verwendet werden müssen, die flüchtige organische Lösungsmittel enthalten, ist vor dem Einbringen in das Museum eine ausreichende Abdampfzeit von mindestens drei Wochen nachzuweisen. Die Verwendung bedarf der vorherigen schriftlichen Zustimmung des Auftraggebers.

Für alle verwendeten Materialien, Kleb- und Dichtstoffe, Lacke, Beschichtungen und sonstigen chemischen Produkte sind vor Produktionsbeginn die entsprechenden Sicherheitsdatenblätter und Herstellerangaben vorzulegen.

Für sämtliche zum Vitrineninnenraum hin eingesetzten emissionsrelevanten Materialien und Produkte ist zusätzlich deren Eignung durch eine positive Bewertung nach dem BEMMA-Schema nachzuweisen. Dies gilt auch für Materialien, die nicht unmittelbar sichtbar sind, jedoch mit dem Vitrineninnenraum in Verbindung stehen oder Stoffe in diesen abgeben können.

Lackierarbeiten und sonstige Beschichtungsarbeiten mit Lacken sind vor Ort grundsätzlich nicht zulässig und werkseitig auszuführen. Hiervon ausgenommen sind mineralische Anstriche sofern diese mit den dort beschriebenen Materialien ausgeführt und vorab mit dem Auftraggeber abgestimmt werden.

Zur Herstellung der Montagen dürfen grundsätzlich nur Materialien verwendet werden die keine objektschädigenden Emissionen freisetzen. Außerdem müssen die Materialien farb- und lichtecht sowie in ihrer Gesamtheit mit dem jeweiligen Objekt kompatibel sein. Das Gleiche gilt für Hilfsmittel, die an oder in unmittelbarere Nähe von Objekten oder auch innerhalb des Ausstellungsbereiches zum Einsatz kommen. Alle zu verwendeten Materialien müssen höchsten konservatorischen und musealen Anforderungen entsprechen und sind mit den Restaurator*innen des AG abzustimmen. Für alle verwendeten Materialien sind dem AG auf Nachfrage Datenblätter vorzulegen.

4.7 Metall- und Stahlbauteile
Alle Profilquerschnitte bei Sonderkonstruktionen müssen vom AN nach statischen Anforderungen erfolgen. Alle Metall- und Stahlbauteile müssen höchste Produktqualität aufweisen. Alle Metall- und Stahlbauteile sind nach Entrosten, Entfetten und Reinigung mit einer Grundierung zu versehen, die als Rostschutz dient. Die Beschichtung und Anstriche sowie die statischen Nachweise sind in die Einheitspreise einzurechnen. Schweißnähte sind fachgemäß und nach statischen Anforderungen auszuführen. Die Schweißnaht ist zu verschleifen. Schweißungen sind an der dem Anblick abgewandten Seite anzuordnen.

4.8 Oberflächenbehandlung
Alle sichtbaren Stahlflächen sind mit Endoberfläche zu versehen. Sichtbare Metallbauteile sind richtungslos geschliffen (Korn 400) und, wenn nicht anders beschrieben, grundiert und pulverbeschichtet nach RAL DESIGN zu liefern.

4.9 Korrosionsschutz
Für alle Verankerungen müssen nicht rostende Metallteile verwendet werden. Der AN hat sich vor Beginn der Montage zu überzeugen, dass alle später nicht mehr zugänglichen Teile der bauseitigen und der eigenen Unterkonstruktion dauerhaft gegen Rostbildung geschützt sind.

4.10 Dübel und Verankerungen
Belastende Verankerungen sind vom AN nach statischen Anforderungen auszuführen. Die statische Berechnung und Dimensionierung ist Teil der Leistung des AN und ist in die Einheitspreise einzurechnen.

4.11 Schrauben
Alle eingesetzten Schrauben sind als Torxschrauben auszuführen soweit nicht anders beschrieben. Revisionsverschraubungen bei Vitrinen sind mit metrischen Gewinden und Torx-Schraubenköpfen mit innenliegendem Dorn auszuführen soweit nicht anders beschrieben.

## 5. Vorbemerkungen Objekteinrichtung
5. Vorbemerkungen Objekteinrichtung

5.1 Umfang der Leistungen
Die Gesamtleistung gilt erst als erbracht, wenn alle im Folgenden aufgeführten Teilleistungen in vollem Umfang erbracht und durch den AG abgenommen wurden.

- Bemusterung von Exponathaltern, Sonderständern, Materialien inkl. Mockups und Probelegung
- Bemusterung der beschriebenen Montagearten in Form von funktionsfähigen Prototypen
- Entwicklung, Herstellung, Vorfertigung und Bereitstellung aller zur sicheren Objektpräsentation notwendigen Montagen, Befestigungs- und Hilfsmittel
- Grundlage der Objektmontage ist die bestehende Ausführungsplanung des Ausstellungsgestalter*innen. Sollte diese in Einzelfällen nicht umsetzbar sein, sind vom AN alternative Montagemöglichkeiten in Absprache mit der jeweiligen Sammlungsleiter*innen und den Restaurator*innen zu entwickeln und ggf. Skizzen hierfür anzufertigen.
- Transport der Exponate im Ausstellungsraum und innerhalb des Gebäudes von den Depoträumen zum Ausstellungsraum
- Wo erforderlich das Auspacken der Exponate in Absprache mit der Depotleitung und den Restaurator*innen
- Fachgemäße Durchführung der notwendigen Bohrungen in Ausstellungseinrichtung und Gebäude
- Fachgemäße Befestigung aller Montagen/ Halterungen in der Ausstellungseinrichtung oder an Gebäudeteilen (Bestandswand, Ausstellungswände und -einbauten, Wand- und Tischvitrinen).
- Das Einbringen der Objekte erfolgt grundsätzlich durch den AG. Eventuelle Sicherung erfolgt durch den AN immer in Abstimmung mit AG und jeweiligen Sammlungsleiter*innen und/oder den Restaurator*innen
- Feinreinigung vor Vitrinenschließung. Vor und nach der Einrichtung ggf. vor dem Verschließen sind die Vitrinen innen und außen, einschließlich der Scheiben, in Anwesenheit der Museumsmitarbeiter*innen gründlich zu reinigen.
- Öffnen und Schließen der Vitrinen
- Die Beschaffung und Bestückung der Rahmen zur gerahmten Objektpräsentation an Ausstellungs- oder Bestandswänden, inkl. Sicherungen und Abstandshaltern (Montagetyp M3.1 und M3.2.) ist nicht Teil dieser Ausschreibung
- Das Vitrinenlayout und die Verortung der Exponate an Wänden und auf Podesten wurden durch AG und Gestalter*innen bereits entwickelt und ist in der Legeplanung und in Wandabwicklungen ersichtlich. Sie sind unter den Erkenntnissen der vorbereitenden Arbeiten sowie der umsetzungstechnischen Machbarkeit zu prüfen und gegebenenfalls mit dem AG und den Gestalter*innen anzupassen. Anpassungen können als maßstäbliche Skizzen oder Visualisierungen bzw. in dokumentierten Probelegungen erfolgen.

5.2 Kunstanlieferung & Türen
Die Kunstanlieferung erfolgt über eine Rampe an der nördlichen Grundstückskante von der Von-der-Heidt-Straße aus, die im 1. Untergeschoss in eine Anlieferung münden. LKW können die Schleuse rückwärts befahren und rückseitig andocken. Von der Anlieferung befördert der Lastenaufzug das Kunstgut in das 2. UG zu den Depots. Das Tor der Kunstanlieferung wird als zweiflügelige Stahltür mit den entsprechenden Brandschutz-/Einbruchschutz-Anforderungen ausgebildet. Raumseitig ist eine Tapetentür mit GK-/Putzoberfläche vorgeblendet. Die Türen bzw. Tore der Kunstanlieferung verfügen von der Anlieferungsrampe bis in den Ausstellungsbereich über lichte Durchgangsmaße von 3,00 m x 3,00 m. Die Zugangstüren aus dem Foyer zur Ausstellung liegen in der nördlichen und der südlichen Erschließungsspange jeweils auf den Treppenpodesten, auf der Ebene der Ausstellung sind offene Nischen vor den Treppenläufen angeordnet.

5.3 Transporte
Die Exponate werden seitens AG vor Beginn der Einbringung in das Museum gebracht und auf ausgewiesenen Depotflächen gelagert. Die Entnahme von Exponaten aus den Depoträumen kann nur durch und in Absprache mit Sammlungsleiter*innen, Depotverwalter*innen und Restaurator*innen erfolgen. Möbel und schwere Exponate werden teilweise direkt in die jeweiligen Ausstellungsräume gebracht und evtl. auch schon positioniert. Der AN leistet Hilfestellung bei Aufstellung, Positionierung und Feinjustierung. Das Objekthandling darf nur mit sauberen Handschuhen erfolgen (Baumwollhandschuhe oder puderfreie Latex-, Vinyl- oder Nitrilhandschuhe).

5.4 Werkplanung
Für alle Sondermontagen, individuell herzustellenden Halterungen und abgependelten Exponate sind durch den AN vor Ausführung geeignete Werkplanungen bzw. Montageskizzen vorzulegen und mit AG, Gestalter*innen und Restaurator*innen abzustimmen.

5.5 Feinreinigung
Der AN hat alle Tisch- und Wandvitrinen sowie Hauben von innen wie von außen während und nach der Objektmontage, sowie nach dem Schließen feinzureinigen. Die Hauben und Präsentationsflächen innerhalb und ausserhalb von Hauben, sowie Podestflächen sind vom AN staubfrei zu halten und nach der Montage feinzureinigen.

5.6 Anlagen
Die Pläne, auf die in den Einzelpositionen verwiesen wird, sind Teil der Leistungsbeschreibung der Ausschreibung und sind im Angebot zu berücksichtigen.

01_Grundrisse
- BHA-GR-01.pdf
- BHA-GR-02.pdf
- BHA-GR-03.pdf
- BHA-GR-05.pdf
- BHA-GR-06.pdf
- BHA-GR-07.pdf
- BHA-GR-08.pdf

02_Ansichten
- BHA-Ansicht-01.pdf
- BHA-Ansicht-02.pdf
- BHA-Ansicht-03.pdf

03_Module
- BHA-M-01.pdf
- BHA-M-02.pdf
- BHA-M-04.pdf
- BHA-M-06.pdf
- BHA-M-07.pdf
- BHA-M-08.pdf
- BHA-M-10.pdf
- BHA-M-11.pdf
- BHA-M-14.pdf
- BHA-M-15,M-16.pdf

04_Podeste
- BHA-P-01.pdf
- BHA-P-02.pdf
- BHA-P-03.pdf
- BHA-P-04.pdf
- BHA-P-05.pdf

05_Tische
- BHA-T-01.pdf
- BHA-T-04.pdf
- BHA-T-06.pdf
- BHA-T-08.pdf

06_Wandvitrinen
- BHA-W3,W-04.pdf
- BHA-W-07,W-08,W-10.pdf

07_Werklisten
- BHA Werkliste 01 Schule.pdf
- BHA Werkliste 02 Produktivbetrieb.pdf
- BHA Werkliste 03 Modell.pdf

## 6. Montagetypen
6. Montagetypen

M1.1. Gelegte Exponate ohne separate Halterung in Tischvitrinen oder unter Hauben
Bei diesen Exponaten handelt es sich z.B. um Fotografien, Dokumente, Papierarbeiten, Kataloge, Bücher oder andere flache 3D-Objekte. Die ggf. benötigten Unterlagematerialien (auch Buchwiegen) zum Schutz der Objekte werden vom AG vorbereitet, die Objekte darauf montiert und die Objekte i.d.R. auch vom AG in die Vitrinen eingebracht. In einigen Fällen sind Hilfsmittel notwendig, um ein Verrutschen/ Kippen der Exponate zu verhindern und/ oder um die Präsentation des Exponats zu unterstützen.

M2.1 Gestellte Exponate in Vitrinen oder unter Hauben
Bei diesen Exponaten handelt es sich z.B. um Keramik-, Holz- und Metallobjekte. Die ggf. benötigten Unterlagematerialien werden vom AG vorbereitet und die Objekte in die Vitrinen i.d.R. auch vom AG eingebracht. In einigen Fällen sind Hilfsmittel notwendig, um ein Verrutschen/ Kippen der Exponate zu verhindern und/ oder um die Präsentation des Exponats zu unterstützen.

M2.2 Gestellte Exponate mit Halterungen
Die Objekte werden frei oder in Wandvitrinen präsentiert. Es handelt sich größtenteils um Holz- und Metallskulpturen. Halterungen sind als Krallenhalterung, Ringhalterung oder Ständer aus Edelstahl Farbton nach RAL anzufertigen. Halterungen/ Ständer mit Krallen aus Edelstahl sind dem Exponat je nach Größe und Gewicht individuell anzupassen. Alle mit dem Exponat in Berührung stehenden Metallteile sind mit einem Auflagenschutz aus Silikonschlauch zu versehen. Bei erhöhtem Gewicht sind die Kontaktbereiche zusätzlich mit einem geeigneten Material abzupolstern. Der Auflagenschutz soll nach der Anbringung unsichtbar sein. Die Befestigung der Halterungen erfolgt i.d.R. mittels Bohrungen in die Ausstellungseinrichtung oder Vitrinenrückwand. In einigen Fällen sind Hilfsmittel notwendig, um ein Verrutschen/ Kippen der Exponate zu verhindern und/ oder um die Präsentation des Exponats zu unterstützen. Ausführung der Halterungen pulverbeschichtet nach RAL inkl. möglichst unsichtbaren und auf die Exponate angepassten Auflagenschutz.

M2.3. Gestellte Exponate in Wandvitrinen mit Tablar
Bei diesen Exponaten handelt es sich z.B. um Bücher, die geöffnet oder geschlossen auf einem Tablar präsentiert werden sollen. Die Objekte werden vom AG entsprechend vorbereitet und auf die Tablare gestellt. Die Tablare sind aus V2A-Blech mit angeschweißten V2A-Rundstäben Farbton nach RAL herzustellen. Die Materialstärke beträgt i.d.R. 5 mm, richtet sich letztendlich aber nach Größe und Gewicht des Exponats. In Einzelfällen sind in Absprache mit der Sammlungsleitung und den Restaurator*Innen und Gestaltern evtl. auch andere Materialien möglich. Die Größe der Tablare entspricht i.d.R. der Standfläche des Exponats oder ist 2 mm kleiner und ist mit der Sammlungsleitung und den zuständigen Restaurator*innen jeweils abzustimmen. Die Befestigung der Tablare erfolgt mittels Bohrungen in die Ausstellungseinrichtung oder mittels Standfuß gestellt auf Vitrinenboden.

M2.4 Entwicklung Objekthalter für Wandvitrinen
Für die flexible Bespielung von Wandvitrinen mit Exponaten (Grafik, Bücher, Publikationen) sind vom AN Objekthalter in enger Abstimmung mit Restaurator*innen und Gestalter*innen zu entwickeln. Die Objekthalter sollen zur flexiblen Bespielung der Wandvitrine genutzt werden können. Die Objekthalterungen sind als gekantete L-Bleche zu entwickeln, auf die die Exponate gestellt werden können. Die Befestigung der Objekthalter an der bauseitigen angeschrägten Vitrinenrückwand aus gekantetem und pulverbeschichtetem Stahlblech ist reversibel mittels Magneten zu planen. Entwicklung der Objekthalter inkl. Bemusterung.

M2.5 Produktion Objekthalter für Wandvitrinen
Für die flexible Präsentation von Exponaten in einer Wandvitrine sind die entsprechenden zu entwickelnden Objekthalter (siehe Position M2.4) herzustellen. Die Objekthalterungen sind als gekantete L-Bleche, pulverbeschichtet nach RAL zur reversiblen Montage an Vitrinenrückwand (Stahlblech) mittels Magneten zu produzieren.

M2.6 Abgependelte Exponate
Abgependelte Exponate werden mit entsprechenden Halterungen von der Bestandsdecke hängend präsentiert. Es handelt sich größtenteils um Hängeleuchten und hängende Skulpturen. Die Halterungen müssen entsprechend der Objekte mit den Restaurator*innen und Gestalter*innen abgestimmt werden. Erhöhte Sicherheitsmaßenahmen wegen abgependelter Montage überkopf ist seitens des AN zu gewährleisten.

M3.1 Wandhängende Exponate gerahmt in Halbe Rahmen (bauseitig) an Bestandswand
Gerahmte wandhängende Exponate werden bauseits vom AG in Halbe Rahmen (Conservo-Distance) gerahmt und in den Ausstellungsraum verbracht. Rahmung erfolgt durch AG. Die gerahmten Exponate werden mit nach Größe und Gewicht des Exponats auszuwählenden Haken an den Bestandswänden des Gebäudes (Beton) aufgehängt. Hierzu sind entsprechende Bohrungen vorzunehmen. Die Anbringung wird mit Sicherung vorgenommen. Die maximale Bohrtiefe an den Außenwänden beträgt 100mm.

M3.2 Wandhängende Exponate gerahmt in Halbe Rahmen (bauseitig) an Ausstellungswand
Gerahmte wandhängende Exponate werden bauseits vom AG in Halbe Rahmen (Conservo-Distance) gerahmt und in den Ausstellungsraum verbracht. Rahmung erfolgt durch AG. Die gerahmten Exponate werden mit nach Größe und Gewicht des Exponats und Beschaffenheit der Ausstellungswände auszuwählenden Haken an den Ausstellungswände aufgehängt. Hierzu sind entsprechende Bohrungen vorzunehmen. Die Anbringung wird mit Sicherung vorgenommen.

M3.3 Wandhängende Exponate, Gemäldehängung an Bestandswand mit Sicherung
Gemälde werden mit nach Größe und Gewicht des Exponats auszuwählenden und einzubohrenden Haken und mechanisch gesichert (Diebstahlsicherung) direkt an den Gebäudewänden (Beton) aufgehängt. Die maximale Bohrtiefe an den Außenwänden beträgt 100mm.

M3.4 Hängende Exponate in Vitrine oder an Vitrinenrückwand inkl. Halterung
Bei den hängenden Exponaten handelt es sich z.B. um Marionetten oder Schmuck. Diese sollen mit Krallenhalterungen, Stab- oder Ringhalterungen zur schwebenden Montage an Vitrinenrückwänden montiert werden. Die Materialstärke beträgt i.d.R. 5 mm, richtet sich letztendlich aber nach Größe und Gewicht des Exponats. In Einzelfällen sind in Absprache mit der Sammlungsleitung und den Restaurator*innen evtl. auch andere Materialien möglich.
Die Ring-, Stab, oder Krallenhalterungen müssen für die Exponate hergestellt oder angepasst werden. Die Befestigung der Halterungen erfolgt mittels Bohrungen in die Ausstellungseinrichtung und ist mit Gestalter*innen und Restaurator*innen abzustimmen. Ausführung der Halterungen pulverbeschichtet nach RAL mit möglichst unsichtbaren und auf die Exponate angepassten Auflagenschutz. Flache Objekte wie z.B. Plakate werden vom AG vorbereitet und vom AG mit Magneten oder anderem Material an der Vitrinenrückwand montiert.

M4 Gestellte Exponate zur freien Präsentation auf Podest (Möbel)
Möbel werden in der Ausstellung größtenteils frei auf Podesten präsentiert. Die Möbel werden gestellt. Entsprechende Maßnahmen sind im Vorfeld mit den zuständigen Restaurator*Innen und Gestalter*innen abzustimmen. Einige der Objekte (v.a. Möbel) wurden beim Abbau zerlegt und sind vor dem Aufstellen nach Anweisung der zuständigen Restaurator*Innen wieder zusammenzubauen.

M5.1 Architekturmodelle mit Haube
Architekturmodelle mit bauseitiger Haube werden auf Podeste gestellt und unter Hauben präsentiert. Einige Modelle bestehen aus mehreren Teilen und müssen vor Ort zusammengesetzt werden. Vor und nach der Einrichtung ggf. vor dem Verschließen sind die Hauben innen und außen, einschließlich der Scheiben, gründlich zu reinigen. Die Gewichtsangaben zu den Objekten stehen teilweise noch aus.

M5.2 Architekturmodelle ohne Haube
Architekturmodelle ohne Haube werden auf Podeste gestellt und frei präsentiert. Einige Modelle bestehen aus mehreren Teilen und müssen vor Ort zusammengesetzt werden.

M6 Montage von Textilien in Wandvitrine
Bildteppiche (Gobelins) werden in bauseitigen Wandvitrinen mit rückseitiger schräger Präsentationsfläche (15°
oder 30°) präsentiert. Die Textilien werden vom AG auf einer Trägerplatte so vorbereitet, dass diese gemeinsam mit den AN montiert werden können. Die Art der Montage und verwendeten Materialien müssen im Vorfeld mit dem AG abgestimmt werden. Vor und nach der Einrichtung sowie vor dem Verschließen sind die Vitrinen innen und außen, einschließlich der Scheiben, gründlich zu reinigen.

M7 Sondermontagen besonders schwerer Exponate und/oder mit Anfertigung von besonderen Halterungen
Für einige Exponate (Großexponate wie wandhängende Küchenschränke, besonders schwere Exponate wie das Bauhaus Modell inkl. Haube oder) sind Sondermontagen in enger Abstimmung mit den Restaurator*Innen, den Gestalter*innen und dem Gewerk Ausstellungsbau unter Einhaltung statischer Anforderungen zu entwickeln und zu produzieren. Die Endmontage der Exponate inklusive Sondermontage wird vor Ort durchgeführt. Die Exponate müssen ggf. besonders gesichert werden. Für alle Sondermontagen sind Werkplanungen vorzulegen und durch AG und Gestalter*innen freizugeben. Für die Sondermontagen sind in Absprache mit AG statische Nachweise zu erbringen. Weitere Angaben in den einzelnen Positionen.

M8.1.Grafik/Texte in Vitrinen - B-Text
Grafiken werden vom Gewerk Grafikproduktion produziert und geliefert. Die Grafiken innerhalb von Vitrinen werden gelegt, am Vitrinenboden gegen Verrutschen fixiert oder an den Vitrinenrückwänden befestigt. Das Befestigungsmaterial ist mit dem AG vor der Montage abzustimmen.

## Objekteinrichtung Ausschreibung
Datum: 28.12.2022

### Bereich 1 Schule

#### Abschnitt 1.1 Bau Architekturmodell

**1.1.10 M7 Sondermontagen besonders schwerer Exponate und/oder mit Anfertigung von besonderen Halterungen**
Architekturmodell auf Sockel heben und bauseitige Haube aufsetzen, inkl. Reinigung der Haube innen und außen inkl. aller Scheiben

Historisches Modell Bauhaus Gebäude
Objektmaß (HxBxT): 41 x 180 x 239 cm
Gewicht:  Aufgrund des hohen Gewichts ist für Transport, Handling und Positionierung ein entsprechend dimensioniertes Montageteam vorzusehen. Das Modell ist mindestens mit vier Personen zu bewegen.

Objekt: BHA0001
Bauteil: Tischvitrine / T-01 / Schule / Bau
Planname: BHA-T-01.pdf
Menge: 1,000 St
TGE KG 600: 646
187 BHA Neue Dauerausstellung: 02

#### Abschnitt 1.2 Bühne Wandhängend

**1.2.10 M3.2 Wandhängende Exponate gerahmt in Halbe Rahmen (bauseitig) an Ausstellungswand**
Wandhängende Exponate gerahmt in Halbe Rahmen (bauseitig) an Ausstellungswand

Objekt: BHA0022, BHA0023, BHA0024, BHA0025, BHA0026, BHA0027, BHA0028, (BHA0032, BHA0033), BHA0034, BHA0021
Bauteil: Modul / M-01 / Schule / Bühne
Planname: BHA-M-01.pdf
Menge: 10,000 St
TGE KG 600: 647
187 BHA Neue Dauerausstellung: 02

#### Abschnitt 1.3 Bühne Wandvitrine

**1.3.10 M3.4 Hängende Exponate in Vitrine oder an Vitrinenrückwand inkl. Halterung**
Exponate hängende Montage an Vitrinenrückwand inkl. Halterung

Schwebende Hängung einer vielgliedrigen Marionette mittels Ring-, Stab-, oder Krallenhalterungen in Wandvitrine

Marionette
Objektmaß (HxBxT): 46,5 x 12,7 cm

Objekt: BHA0030
Bauteil: Modul / M-01 / Schule / Bühne
Planname: BHA-M-01.pdf
Menge: 1,000 St
TGE KG 600: 647
187 BHA Neue Dauerausstellung: 02

#### Abschnitt 1.4 Bühne Sondermontage

**1.4.10 M7 Sondermontagen besonders schwerer Exponate und/oder mit Anfertigung von besonderen Halterungen**
Einbau und Inbetriebnahme eines mechanischen Bühnenmodells in Ausstellungswand.
Der AN hat das Objekt zu sichten und in Abstimmung mit den Restaurator*innen, Gestalter*innen, dem Gewerk Ausstellungsbau das mechanische Bühnenmodell in die Unterkonstruktion des Ausstellungsbaus einzubringen.

Mechanisches Bühnenmodell
Objektmaß (HxBxT): 93 x 153 x 68 cm Außenmaß Kasten
Weitere Maße (HxBxT): 84,5 x 154 x 69 cm Tischgestell
Weitere Maße (HxBxT): 48,5 x 105 cm Sichtfenster

Objekt: BHA0031
Bauteil: Modul / M-01 / Schule / Bühne
Planname: BHA-M-01.pdf
Menge: 1,000 St
TGE KG 600: 646
187 BHA Neue Dauerausstellung: 02

#### Abschnitt 1.5 Co-op Wandhängend

**1.5.10 M3.1 Wandhängende Exponate gerahmt in Halbe Rahmen (bauseitig) an Bestandswand**
Wandhängende Exponate gerahmt in Halbe Rahmen (bauseitig) an Bestandswand

Objekt: (BHA0035, BHA0036), BHA0037, BHA0038, BHA0039, BHA0040, BHA0041, (BHA0042, BHA0043,
BHA0044, BHA0045)
Bauteil: Schule / Bestandswand / BW-03-2-Coop
Planname: BHA-Ansicht-01.pdf
Menge: 7,000 St
TGE KG 600: 647
187 BHA Neue Dauerausstellung: 02

#### Abschnitt 1.6 Einheitskunstwerk Podest

**1.6.10 M4 Gestellte Exponate zur freien Präsentation auf Podest (Möbel)**
Stellen eines zweiteiligen Möbels auf Podest. Fixierung der Exponatteile in Absprache mit Restaurator*innen. Sicherung gegen Verrutschen und Verkippen. Rückseitige unsichtbare Sicherungen an Ausstellungswand.

Bücherschrank aus dem Haus Sommerfeld
Objektmaß (HxBxT): 189,2 x 239,9 x 56 cm
Objektmaß (HxBxT): 115,5 x 219,6 x 38 cm Oberteil
Objektmaß (HxBxT): 73,5 x 239,9 x 56 cm Unterteil
Gewicht: 223kg (102 kg Oberteil/121 kg Unterteil)

Objekt: BHA0064
Bauteil: Modul / M-02 / Schule / Einheitskunstwerk
Planname: BHA-P-04.pdf
Menge: 1,000 St
TGE KG 600: 646
187 BHA Neue Dauerausstellung: 02

**1.6.20 M4 Gestellte Exponate zur freien Präsentation auf Podest (Möbel)**
Stellen eines zweiteiligen Möbels auf Podest. Fixierung der Exponatteile in Absprache mit Restaurator*innen. Sicherung gegen Verrutschten und Verkippen.

Schreibtisch aus dem Haus Sommerfeld, Berlin (1920-1922)
Objektmaß (HxBxT): 74 x 150 x 75 cm
Gewicht: ca. 115 kg

Objekt: BHA0065
Bauteil: Podest / P-04 / Schule / Einheitskunstwerk
Planname: BHA-P-04.pdf
Menge: 1,000 St
TGE KG 600: 646
187 BHA Neue Dauerausstellung: 02

#### Abschnitt 1.7 Einheitskunstwerk Architekturmodell

**1.7.10 M5.1 Architekturmodelle mit Haube**
Architekturmodell auf Sockel heben und bauseitige Haube aufsetzen, inkl. Reinigung der Haube innen und außen inkl. aller Scheiben.

Architekturmodell Haus Sommerfeld
Objektmaß (HxBxT): 92 x 92 x 62 cm inkl. Plexiglashaube

Objekt: BHA0063
Bauteil: Sockel & Haube / V-01 / Haus Sommerfeld
Planname: BHA-V-01.pdf
Menge: 1,000 St
TGE KG 600: 646
187 BHA Neue Dauerausstellung: 02

#### Abschnitt 1.8 Einheitskunstwerk Wandhängend

**1.8.10 M3.1 Wandhängende Exponate gerahmt in Halbe Rahmen (bauseitig) an Bestandswand**
Wandhängende Exponate gruppiert gerahmt in Halbe Rahmen (bauseitig) an Bestandswand

Objekt: (BHA0066, BHA0067), (BHA0519, BHA0071), BHA0070, BHA0518), (BHA0069, BHA0517), (BHA0068, BHA0516)
Bauteil: Schule / Bestandswand / BW-03-3-Einheitskunstwerk,
Produktivbetrieb / Bestandswand BW-04-1-Einheitskunstwerk
Planname: BHA-Ansicht-01.pdf, BHA-Ansicht-02.pdf
Menge: 5,000 St
TGE KG 600: 647
187 BHA Neue Dauerausstellung: 02

**1.8.20 M3.2 Wandhängende Exponate gerahmt in Halbe Rahmen (bauseitig) an Ausstellungswand**
Wandhängende Exponate gerahmt in Halbe Rahmen (bauseitig) an Ausstellungswand
Wechselrahmenmaß (HxBxT): 58,7 x 120,3 x 4 cm

Objekt: BHA0073
Bauteil: Modul / M-02 / Schule / Einheitskunstwerk
Planname: BHA-M-02.pdf
Menge: 1,000 St
TGE KG 600: 647
187 BHA Neue Dauerausstellung: 02

#### Abschnitt 1.9 Feste Wandhängend

**1.9.10 M3.2 Wandhängende Exponate gerahmt in Halbe Rahmen (bauseitig) an Bestandswand**
Wandhängende Exponate gerahmt in Halbe Rahmen (bauseitig) an Bestandswand
Rahmenmaß (HxB) ca. 80 x 65 cm
Objektrahmen für Exponat BHA0499 (HxBxT) ca. 60 x 50 x 20 cm

Objekt: BHA0090, BHA0092, BHA0094
Bauteil: Schule / Bestandswand / BW-01-2-Feste Feiern BW-01
Planname: BHA-Ansicht-01.pdf
Menge: 3,000 St
TGE KG 600: 647
187 BHA Neue Dauerausstellung: 02

**1.9.20 M7 Sondermontagen besonders schwerer Exponate und/oder mit Anfertigung von besonderen Halterungen**
Für die Montage des Exponats BHA0499 ist vom AN eine Haube inkl. Objektträgerplatte zur Wandmontage vorzusehen und vor dem Exponat an Ausstellungswand zu montieren.

Die Produktion und Lieferung der fünfseitigen Acryl-Haube mit Vorrichtungen zur wandhängenden Montage ist Teil der ausgeschriebenen Leistung und durch AN anzubieten. Die Maße sind vor Produktion zu überprüfen.

5-seitige Acrylhaube, Stärke nach Vorschlag des Bieters in Abstimmung mit Planungsbüro und AG.

Haubeninnenmaß (HxBxT) ca. 10 x 40 x 40 cm
Objekt: BHA0499
Bauteil: Schule / Bestandswand / BW-01-2-Feste Feiern BW-01
Planname: BHA-Ansicht-01.pdf
Menge: 1,000 St
TGE KG 600: 646

#### Abschnitt 1.10 Feste Haubenvitrine

**1.10.10 M2.2 Gestellte Exponate mit Halterungen**
Montage von Exponaten an Präsentationsfläche innerhalb einer bauseitigen Haube inklusive Halterungen für Halsschmuck, Kopfschmuck, Ohrschmuck, inkl. Reinigung der Haube innen und außen inkl. aller Scheiben.

Montage des Schmucks bestehend aus Halsschmuck, Ohrschmuck und Kopfschmuck mit separat zu entwickelnden Halterungen an bauseitiger Präsentationsfläche (gekantetes und pulverbeschichtetes Stahlblech nach RAL) innerhalb einer Haube. Präsentationsflächen werden vom Gewerk Ausstellungsbau geliefert. Schwebende Hängung mittels Ring-, Stab-, oder Krallenhalterungen in Haube ist in enger Abstimmung mit Restaurator*innen und Gestalter*innen zu entwickeln und möglichst dezent auszuführen.

Objekt: BHA0080, BHA0081, BHA0082
Bauteil: Tischvitrine / T-06 / Schule / Feste Feiern
Planname: BHA-T-06.pdf
Menge: 3,000 St
TGE KG 600: 647
187 BHA Neue Dauerausstellung: 02

#### Abschnitt 1.11 Gestalten Lernen Tischvitrine

**1.11.10 M2.2 Gestellte Exponate mit Halterungen**
Zwei Skulpturen stellen auf bauseitiger Präsentationsfläche auf Tischvitrine inklusive Kippsicherung

Die Skulpturen werden fei präsentiert und müssen vom AN auf einer bauseitigen Präsentationsfläche (gekantetes und pulverbeschichtetes Stahlblech nach RAL) befestigt werden. Die Montage kann entweder durch unsichtbare Verschraubung oder separaten Halterungen vorgenommen werden und muss vom AN in enger Abstimmung mit den Restaurator*innen und Gestalter*innen entwickelt werden. Ggf. muss vom AN eine zusätzliche Objektträgerplatte zur Montage der Exponate angefertigt werden. Die Exponate müssen gegen Verkippen gesichert sein. Für das Objekt BHA0135 liegt eine bauseitige Halterung (Negativfuss zur Kippsicherung) vor, die auf der bauseitigen Präsentationsfläche montiert werden muss.

Objektmaß (HxBxT): 56 x 80 x 28 cm
Objektmaß (HxBxT): 73,5 x 50 x 40 cm

Objekt: BHA0130, BHA0135
Bauteil: Modul / M-04 / Schule / Gestalten Lernen
Planname: BHA-M-04.pdf
Menge: 2,000 St
TGE KG 600: 647
187 BHA Neue Dauerausstellung: 02

**1.11.20 M2.1 Gestellte Exponate in Vitrinen oder unter Hauben**
Gipsmodell stellen unter Haube.

Montage von bauseitiger Präsentatiosfläche (gekantetes und pulverbeschichtetes Stahlblech nach RAL) zur Einbringung eines Gipsmodells durch AG. Montage der bauseitigen Haube inkl. Feinreigung.

Objektmaß (HxBxT): 24 x 15,5 x 13,5 cm

Objekt: BHA0137
Bauteil: Modul / M-04 / Schule / Gestalten Lernen
Planname: BHA-M-04.pdf
Menge: 1,000 St
TGE KG 600: 647
187 BHA Neue Dauerausstellung: 02

#### Abschnitt 1.12 Gestalten Lernen Wandhängend

**1.12.10 M3.2 Wandhängende Exponate gerahmt in Halbe Rahmen (bauseitig) an Ausstellungswand**
Montage von zwei wandhängenden Exponaten bauseitig gerahmt in Halbe Rahmen oder Bestandsrahmen an Ausstellungswand

Rahmenmaße (HxB) ca. 70 x 70 cm

Objekt: (BHA0131, BHA0132, BHA0134), BHA0139
Bauteil: Modul / M-04 / Schule / Gestalten Lernen
Planname: BHA-M-04.pdf
Menge: 2,000 St
TGE KG 600: 647
187 BHA Neue Dauerausstellung: 02

**1.12.20 M7 Sondermontagen besonders schwerer Exponate und/oder mit Anfertigung von besonderen Halterungen**
Montage eines Wandhängenden Exponats an Ausstellungswand. Schutz durch Haube. Montage der Haube an Ausstellungswand.

Für die Montage des Exponats BHA0138 ist vom AN eine Haube inkl. Objektträgerplatte zur Wandmontage vorzusehen und vor dem Exponat an Ausstellungswand zu montieren. Die Produktion und Lieferung der fünfseitigen Acryl-Haube mit Vorrichtungen zur wandhängenden Montage ist Teil der ausgeschriebenen Leistung und durch AN anzubieten. Die Maße sind vor Produktion zu überprüfen.

5-seitige Acrylhaube, Stärke nach Vorschlag des Bieters in Abstimmung mit Planungsbüro und AG.

Haubeninnenmaß (HxBxT): 40 x 40 x 10 cm
Objekt: BHA0138
Bauteil: Modul / M-04 / Schule / Gestalten Lernen
Planname: BHA-M-04.pdf
Menge: 1,000 St
TGE KG 600: 647
187 BHA Neue Dauerausstellung: 02

**1.12.30 M3.3 Wandhängende Exponate**
Ein Exponat (Holzplastik auf Holzplatte) muss vom AN sicher an der Ausstellungswand montiert werden. Rückseitig sind an der Holzplatte des Exponats Haken zur Montage vorgesehen. Montage in Abstimmung mit Restaurator*innen und Gestalter*innen.

Objekt: BHA0126
Bauteil: Modul / M-04 / Schule / Gestalten Lernen
Planname: BHA-M-04.pdf
Menge: 1,000 St
TGE KG 600: 647
187 BHA Neue Dauerausstellung: 02

#### Abschnitt 1.13 Gestalten Lernen Abgependelt

**1.13.10 M2.6 Abgependelte Exponate**
Eine dreidimensionales plastisches Metallobjekt muss von AN überkopf von Bestandsdecke abgependelt werden. Erhöhte Sicherrungsmaßnahmen müssen eingehalten werden. Befestigung mit Edelstahldraht. Material muss entsprechend der zu erwartenden Lasten vom AN in Abstimmung mit Gestalter*innen und Restaurator*innen ausgewählt werden

Objektmaß (HxBxT): 98 x 98 cm

Objekt: BHA0136
Bauteil: Modul / M-04 / Schule / Gestalten Lernen
Planname: BHA-M-04.pdf
Menge: 1,000 St
TGE KG 600: 646
187 BHA Neue Dauerausstellung: 02

### Bereich 2 Produktivbetrieb

#### Abschnitt 2.1 Hausfrau Küche Breuer

**2.1.10 M7 Sondermontagen besonders schwerer Exponate und/oder mit Anfertigung von besonderen Halterungen**
Entwicklung, Herstellung und Lieferung von Hängekonstruktion und Einrichtung einer Küche bestehend aus wandhängendem Küchenoberschrank (dreiteilig) und Küchenunterschrank (dreiteilig). Die Oberschränke haben Hängevorrichtungen an Rückseite.
Für die Sondermontage ist eine Werkplanung vorzulegen und abzustimmen.

BHA0141
Küchenoberschrank (dreiteilig) hängend
Objektmaß (HxBxT): 60 x 60 x 30,3 cm,  Gewicht: 17,7 kg
Objektmaß (HxBxT): 60 x 120 x 30,3 cm,  Gewicht: ca. 32,5 kg
Objektmaß (HxBxT): 60 x 120 x 30,3 cm,  Gewicht: ca. 32,5 kg

BHA0142
Küchenunterschrank (dreiteilig) stehend auf Podest
Objektmaß (HxBxT): 75,2 x 90,2 x 60 cm,  Gewicht: ca. 54 kg
Objektmaß (HxBxT): 75,2 x 90,2 x 60 cm,  Gewicht: ca. 54 kg
Objektmaß (HxBxT): 75,7 x 120 x 60 cm,  Gewicht: ca. 65 kg

Objekt: BHA0141, BHA0142
Bauteil: Modul / M-06 / Produktivbetrieb / Hausfrau
Planname: BHA-M-06.pdf
Menge: 1,000 St
TGE KG 600: 646
187 BHA Neue Dauerausstellung: 03

**2.1.20 M2.6 Abgependelte Exponate**
Eine Schütte (Originalobjekt) aus dem Küchenoberschrank wird einzeln in einer zwischen Bestandsdecke und Podest verspannten bauseitigen Haube präsentiert.

Einrichtung und Montage eines Original-Exponats an Präsentationsfläche innerhalb einer bauseitigen Vitrinenhaube inklusive Sicherung gegen Verrutschen und Verkippen, inkl. Reinigung der Haube innen und außen inkl. aller Scheiben.

Bauseitige Vitrinenhaube 5-seitig aus Acylglas mit dem Vitrienboden zwischen der Bestandsdecke und Podest gespannt. Kleine Haube ist mit dem Vitrinenboden verschraubt. Haube und Vitrinenboden werden vom Gewerk Ausstellungsbau geliefert.

Abstimmung mit Gewerk Ausstellungsbau zur Hängung der Vitrine sind einzupreisen.

Maße Schütte (HxBxT): 15 x 34 x 10 cm, Objekt ist handgearbeitet, Maße können leicht differieren

Objekt: BHA0141
Bauteil: Modul / M-06 / Produktivbetrieb / Hausfrau
Planname: BHA-M-06.pdf
Menge: 1,000 St
TGE KG 600: 646
187 BHA Neue Dauerausstellung: 03

#### Abschnitt 2.2 Hausfrau Podest

**2.2.10 M4 Gestellte Exponate zur freien Präsentation auf Podest (Möbel)**
Stellen von Möbeln auf Podest

Küchenstuhl
Objektmaß (HxBxT): 87,5 x 40 x 49 cm

Küchentisch
Objektmaß (HxBxT): 75 x 119,8 x 60 cm

Objekt: BHA0143, BHA0144
Bauteil: Modul / M-06 / Produktivbetrieb / Hausfrau
Planname: BHA-M-06.pdf
Menge: 2,000 St
TGE KG 600: 646
187 BHA Neue Dauerausstellung: 03

#### Abschnitt 2.3 Ismen Wändhängend

**2.3.10 M3.3 Wandhängende Exponate, Gemäldehängung an Bestandswand mit Sicherung**
An einer Ausstellungswand / Bestandswand im Bereich Produktivbetrieb werden Arbeiten der Bauhaus-Meister*innen in Form von Gemälden und gerahmten Grafiken präsentiert.
Die Gemälde und Grafiken sind gesichert in Bestandsrahmen an Bestandswand (Beton) inklusive Abstandshalter zu montieren.

Objekt: BHA0145
Rahmenmaß (HxBxT): 60,6 x 55,9 x 6,6 cm

Objekt: BHA0146
Rahmenmaß (HxBxT): 157,5 x 45,2 x 4 cm

Objekt: BHA0147
Rahmenmaß (HxBxT): 82,7 x 104,3 x 9

Objekt: BHA0148
Rahmenmaß (HxBxT): 112 x 91,5 x 7 cm

Objekt: BHA0149
Rahmenmaß (HxBxT): 56,2 x 46,2 x 2,5 cm

Objekt BHA0150
Rahmenmaß (HxBxT): 105,5 x 52,8 x 3,5 cm

Objekt: BHA0151
Rahmenmaß (HxBxT): 109,5 x 79,2 x 3,7 cm

Bauteil: Wandabwicklung Bestandswände / Produktivbetrieb / BW-10-Ismen
Planname: BHA-Ansicht-02.pdf
Menge: 7,000 St
TGE KG 600: 647
187 BHA Neue Dauerausstellung: 03

**2.3.20 M3.1 Wandhängende Exponate gerahmt in Halbe Rahmen (bauseitig) an Bestandswand**
An einer Ausstellungswand / Bestandswand im Bereich Produktivbetrieb werden Arbeiten der Meister*innen in Form von Gemälden und gerahmten Grafiken präsentiert.
Die Grafiken sind gesichert in Halbe Rahmen (bauseitig) an Bestandswand (Beton) inklusive Abstandshalter (bauseitig) zu montieren.

Rahmenmaße (HxB) ca. 65 x 50 cm

Objekt: BHA0158, BHA0159, BHA0160, BHA0155, BHA0156, BHA0157, BHA0161

Bauteil: Wandabwicklung Bestandswände / Produktivbetrieb / BW-10-Ismen
Planname: BHA-Ansicht-02.pdf
Menge: 7,000 St
TGE KG 600: 647
187 BHA Neue Dauerausstellung: 03

#### Abschnitt 2.4 Ismen Gobelins

**2.4.10 M6 Montage von Textilien in Wandvitrine**
Bildteppiche (Gobelins) werden in bauseitigen Wandvitrinen mit rückseitiger schräger Präsentationsfläche (15° oder 30°) präsentiert. Die Textilien werden vom AG auf einer Trägerplatte so vorbereitet, dass diese gemeinsam mit den AN montiert werden können. Die Art der Montage und verwendeten Materialien müssen im Vorfeld mit dem AG abgestimmt werden. Vor und nach der Einrichtung sowie vor dem Verschließen sind die Vitrinen innen und außen, einschließlich der Scheiben, gründlich zu reinigen.

Objekt: BHA0152, Objektmaß (HxBxT): 150 x 110 cm
Objekt: BHA0154, Objektmaß (HxBxT): 220 x 100 cm

Bauteil: Wandvitrine / W-03 / W-04 / Produktivbetrieb / Ismen
Planname: BHA-W3,W-04.pdf
Menge: 2,000 St
TGE KG 600: 646
187 BHA Neue Dauerausstellung: 03

#### Abschnitt 2.5 Jungesellinen Podest

**2.5.10 M4 Gestellte Exponate zur freien Präsentation auf Podest (Möbel)**
Auf einem bauseitigen Podest ist ein auf Rollen stehender Schrank allansichtig mit geöffneten Türen zu positionieren. Die geöffneten Türen sind durch mindestens zwei vom AN anzufertigende Halterungen abzustützen. Das Podest besteht aus ablackiertem Glas. Das Objekt ist durch den AN gegen Verkippen und Verrollen auf dem Podest zu sichern.

Objekt: BHA0162
Objektmaß (HxBxT): 151,5 x 61,3 x 73,3 cm

Bauteil: Podest / P-02 / Produktivbetrieb / Junggesellinnen
Planname: BHA-P-02.pdf
Menge: 1,000 St
TGE KG 600: 646
187 BHA Neue Dauerausstellung: 03

#### Abschnitt 2.6 Kind Wandhängend

**2.6.10 M3.2 Wandhängende Exponate gerahmt in Halbe Rahmen (bauseitig) an Ausstellungswand**
Wandhängende Exponate gruppiert gerahmt in neun Halbe Rahmen (bauseitig) an Ausstellungswand

Rahmenmaße (HxB):
70 x 54 cm (6 Stück)
84 x 69 cm
140 x 85 cm
120 x 35 cm

Objekt:
BHA0179, (BHA0185, BHA0186, BHA0187), BHA0180, (BHA0182, BHA0183, BHA0191), BHA0181, (BHA0188, BHA0184, BHA0189)
(BHA0170, BHA0525, BHA0526)
(BHA0172, BHA0173, BHA0174, BHA0175, BHA0176, BHA0177)
BHA0178

Bauteil: Modul / M-07 / Produktivbetrieb / Kind
Planname: BHA-M-07.pdf
Menge: 9,000 St
TGE KG 600: 647
187 BHA Neue Dauerausstellung: 03

#### Abschnitt 2.7 Kind Wandvitrine

**2.7.10 M2.3 Gestellte Exponate auf Tablaren**
Exponate mit Montage auf Tablar an Vitrinenrückwand oder Vitrinenboden inkl. seperate Halterung

Ein großes Schiffbauspiel, 39-teilig, wird auf einem anzufertigendem Tablar innerhalb einer Wandvitrine präsentiert. Es ist ein entsprechendes Tablar anzufertigen und an der Vitrinenrückwand zu montieren oder mit entsprechendem Standfuss zur gestellten Präsentation auf Vitrinenboden. Farbton nach RAL.
Montage des Spiels mit separaten zu entwickelnden Halterungen. Schwebende Montage mittels Tablar ist in enger Abstimmung mit Restaurator*innen und Gestalter*innen zu entwickeln und möglichst dezent auszuführen. Sicherung gegen Verrutschen und Umkippen.

Objektmaß (HxBxT): 5,1 x 67,1 x 6,9 cm
Höhe: 30,5 cm im aufgebautem Zustand höchster Punkt

Objekt: BHA0171
Bauteil: Modul / M-07 / Produktivbetrieb / Kind
Planname: BHA-M-07.pdf
Menge: 1,000 St
TGE KG 600: 647
187 BHA Neue Dauerausstellung: 03

#### Abschnitt 2.8 Kind Podest

**2.8.10 M4 Gestellte Exponate zur freien Präsentation auf Podest (Möbel)**
Stellen von vier Möbeln auf bauseitigem Podest.
Die Objekte müssen gegen Verrutschen und Verkippen auf dem Podest durch den AN gesichert werden.

Wickelkommode mit Hocker BHA0165
Objektmaß (HxBxT): 95,2 x 140 x 62,8 cm
Weitere Maße (HxBxT): 39,5 x 55 x 59,2 cm Hocker

Kinderstuhl TI 3a BHA0167
Objektmaß (HxBxT): 58 x 26 x 36,2 cm

Kinderstuhl TI 3b BHA0168
Objektmaß (HxBxT): 65,7 x 32,9 x 36,8 cm

Kinderstuhl TI 3c BHA0169
Objektmaß (HxBxT): 75,3 x 34,7 x 40,6 cm

Objekt: BHA0165, BHA0167, BHA0168, BHA0169
Bauteil: Podest / P-01 / Produktivbetrieb / Kind
Planname: BHA-P-01.pdf
Menge: 4,000 St
TGE KG 600: 646
187 BHA Neue Dauerausstellung: 03

#### Abschnitt 2.9 Licht

**2.9.10 M2.1 Gestellte Exponate in Vitrinen oder unter Hauben**
Vier Tischleuchten werden durch den AG zur Präsentation unter bauseitigen Hauben eingerichtet.Der AN hat drei bauseitige Haube aufzusetzen, inkl. Reinigung der Hauben innen und außen inkl. aller Scheiben.

Tischleuchte BHA0194
Objektmaß: Höhe: 38 cm Durchmesser: 18 cm Schirmhalterung

Tischleuchte BHA0195
Objektmaß (HxBxT): 43 x 26 x 26 cm

Tischleuchte BHA0196
Objektmaß (HxBxT): 41,5 x 26,5 x 26,5 cm
und
Nachttischleuchte BHA0197
Objektmaß (HxBxT): 23 x 23 x 13 cm

Objekt: BHA0194, BHA0195, BHA0196, BHA0197
Bauteil: Modul / M-08 / Produktivbetrieb / Licht
Planname: BHA-M-08.pdf
Menge: 3,000 St
TGE KG 600: 646
187 BHA Neue Dauerausstellung: 03

**2.9.20 M2.6 Abgependelte Exponate**
Hängeleuchten hängend präsentiert

Hängeleuchten müssen vom AN an einem bauseitig vorgesehenen abgependelten Deckenelement überkopf montiert werden. Erhöhte Sicherrungsmaßnahmen müssen eingehalten werden, da die Objekte überkopf montiert werden. Montage und etwaige Halterungen müssen entsprechend der zu erwartenden Lasten vom AN in Abstimmung mit Gestalter*innen und Restaurator*innen entwickelt und ausgewählt werden. Für die Montage ist vom AN eine Werkplanung vorzulegen und abzustimmen.
Die Objekte sind darüberhinaus vom AN zu elektrifizieren siehe Position 02.09.0030

Objekte:
BHA0198
Kandem-Doppelzylinderleuchte
Objektmaß (HxBxT): 83 x 27 x 27 cm Durchmesser: 27 cm großer Zylinder Höhe: 83 cm

BHA0199
Kandem-Tellerleuchte
Objektmaß (HxBxT): 56 x 47,7 x 47,7 cm Durchmesser: Aluminiumreflektor 47,7 cm Länge: 56 cm

BHA0200
Deckenpendelleuchte mit zweizoniger Glaskugel
Objektmaß (HxBxT): 73 x 24 x 24 cm Länge: 73 cm

BHA0500
Kandem-Tiefstrahler
Objektmaß (HxBxT): 41 x 22 x 22 cm

BHA0501
Deckenleuchte
Durchmesser: 29 cm Reflektor

Bauteil: Modul / M-08 / Produktivbetrieb / Licht
Planname: BHA-M-08.pdf
Menge: 5,000 St
TGE KG 600: 646
187 BHA Neue Dauerausstellung: 03

**2.9.30 Elektrifizierung Pendelleuchten**
Anschluss, elektrische Überprüfung und Inbetriebnahme restaurierter Pendelleuchten

Die abgependelt zu präsentierenden Deckenleuchten aus Position 02.09.0020 müssen vom AN in enger Abstimmung mit den Restaurator*innen und Gestalter*innen elektrifiziert werden.

Die in Position 02.09.0020 abgependelt montierten Pendelleuchten sind durch den AN elektrisch zu überprüfen, an die bauseitige Stromversorgung anzuschließen und in Betrieb zu nehmen.
Der Leistungsumfang umfasst die Überprüfung der elektrischen Komponenten auf Funktionsfähigkeit und Betriebssicherheit, den elektrischen Anschluss sowie die abschließende Funktionsprüfung der Leuchten. Erforderliche Abstimmungen erfolgen in enger Zusammenarbeit mit den Restaurator*innen und Gestalter*innen.

Bauteil: Modul / M-08 / Produktivbetrieb / Licht
Planname: BHA-M-08.pdf
Menge: 5,000 St
TGE KG 600: 646
187 BHA Neue Dauerausstellung: 03

**2.9.40 Halterung analoger Katalog**
Zur Aufnahme eines analogen Katalogs zum Blättern hat der AN eine geeignete Halterung in Abstimmung mit den Gestalter*innen zu entwickeln, herzustellen und zu montieren.

Die Halterung dient der Aufnahme eines reproduzierten analogen Katalogs, der von Besucher*innen vor Ort durchgeblättert werden kann. Die Halterung ist auf der Glasoberfläche der Tischvitrine sicher und reversibel zu befestigen. Sie ist so auszuführen, dass eine komfortable Nutzung und das Durchblättern des Katalogs möglich sind und der Katalog zugleich gegen Wegnahme gesichert ist.

Die konstruktive Ausführung und Materialität der Halterung sind mit den Gestalter*innen abzustimmen.

Objekt: I_16 / D_02 Analoge Katalog
Bauteil: Modul / M-08 / Produktivbetrieb / Licht
Planname: BHA-M-08.pdf
Menge: 1,000 St
TGE KG 600: 647

#### Abschnitt 2.10 Neues Sehen

**2.10.10 M3.1 Wandhängende Exponate gerahmt in Halbe Rahmen (bauseitig) an Bestandswand**
Wandhängende Exponate gerahmt in Halbe Rahmen (bauseitig) an Bestandswand inkl. Abstandshalter (bauseitig)

Die bauseitigen Rahmen werden durch die Restaurator*innen bestückt und müssen vom AN mit Abstandshaltern (bauseitig) an Bestandswand nach vorgegebenem Layout montiert werden.

Rahmenmaß (HxB) jeweils ca. 50 x 40 cm

Objekte:
Bestandswand BW-05-3-Neues Sehen
BHA0508, BHA0203, BHA0204, BHA0507, BHA0202, BHA0205, BHA0201

Bestandswand BW-06-Neues Sehen
BHA0209, BHA0208, BHA0206, BHA0207, BHA0542, BHA0219, BHA0211, BHA0214, BHA02313, BHA0541, BHA0212, BHA0549, BHA0215, BHA0550, BHA0543, BHA0544, BHA0217, BHA0548, BHA0545, BHA0547, BHA0546, BHA0218

BHA 0540, BHA0226, BHA0227, BHA0228, BHA0229,
BHA0224, BHA0221, BHA0225, BHA0223

Bestandswand BW-07-1-Neues Sehen
BHA0504, BHA0236, BHA0506, BHA0238, BHA0240, BHA0505, BHA0237,
BHA0232, BHA0235, BHA0503
(BHA0234, BHA0233), BHA0539, BHA0231, BHA0230

Bauteil:
Bestandswand BW-05-3-Neues Sehen
Bestandswand BW-06-Neues Sehen
Bestandswand BW-07-1-Neues Sehen

Planname: BHA-Ansicht-02.pdf, BHA-Ansicht-03.pdf
Menge: 52,000 St
TGE KG 600: 647
187 BHA Neue Dauerausstellung: 03

#### Abschnitt 2.11 Ornament Wandhängend

**2.11.10 M3.2 Wandhängende Exponate gerahmt in Halbe Rahmen (bauseitig) an Ausstellungswand**
Wandhängende Exponate gerahmt in Halbe Rahmen (bauseitig) an Ausstellungswand

Die bauseitigen Rahmen werden durch die Restaurator*innen bestückt und müssen vom AN nach vorgegebenem Layout montiert werden.

Objekte:
OR-3: BHA0256, BHA0253
OR-2: (BHA0257, BHA0258), BHA0251, BHA0255
OR-1: BHA0249, BHA0252, BHA0250
OR-6: BHA0267
OR-5: BHA0263, BHA0264, (BHA0261, BHA0259. BHA0260), BHA0262
OR-4:BHA0270, BHA0265

Bauteil: Modul / M-10 / Produktivbetrieb / Ornament
Planname: BHA-M-10.pdf
Menge: 15,000 St
TGE KG 600: 647
187 BHA Neue Dauerausstellung: 03

#### Abschnitt 2.12 Ornament Tischvitrine

**2.12.10 M2.1 Gestellte Exponate in Vitrinen oder unter Hauben**
Fünf Keramikobjekte werden durch den AG zur Präsentation unter einer bauseitigen Haube eingerichtet.

Der AN hat eine bauseitige Haube aufzusetzen, inkl. Reinigung der Haube innen und außen inkl. aller Scheiben.

Objekt: BHA0271, BHA0272, BHA0273, BHA0274, BHA0275
Bauteil: Modul / M-10 / Produktivbetrieb / Ornament
Planname: BHA-M-10.pdf
Menge: 1,000 St
TGE KG 600: 647
187 BHA Neue Dauerausstellung: 03

#### Abschnitt 2.13 Prototyp Tischvitrine

**2.13.10 M2.1 Gestellte Exponate in Vitrinen oder unter Hauben**
Acht Keramikobjekte werden durch den AG zur Präsentation unter einer bauseitigen Haube eingerichtet.

Der AN hat eine bauseitige Haube aufzusetzen, inkl. Reinigung der Haube innen und außen inkl. aller Scheiben.

Objekt:
BHA0287 Kaffeekanne, Objektmaß (HxBxT): 25,5 x 17 x 13 cm Höhe: ca. 25,5 cm
BHA0288 Kakaokanne, Objektmaß (HxBxT): 20,5 x 13,5 x 10 cm
BHA0289 Kleine Kanne, Objektmaß (HxBxT): 18,4 x 13 x 10 cm Höhe: 18,4 cm
BHA0290 Vase, Objektmaß (HxBxT): 18,2 x 10 x 10 cm
BHA0291 Kombinationsteekanne, Objektmaß (HxBxT): 16,8 x 20,7 x 15,7 cm Höhe: 12,2 cm
BHA0292 Kombinationsteekanne, Objektmaß (HxBxT): 7,7 x 15,7 x 16 cm
BHA0293 Kombinationsteekanne, Objektmaß (HxBxT): 11,5 x 16 x 16 cm
BHA0294 Mokkakanne, Objektmaß (HxBxT): 21 x 17,5 x 16,5 cm

Bauteil: Tischvitrine / T-04 / Produktivbetrieb / Prototyp
Planname: BHA-T-04.pdf
Menge: 1,000 St
TGE KG 600: 647
187 BHA Neue Dauerausstellung: 03

**2.13.20 M2.2 Gestellte Exponate mit Halterungen**
Zehn Metallobjekte werden durch den AG zur Präsentation unter einer bauseitigen Haube eingerichtet.

Der AN hat eine bauseitige Haube aufzusetzen, inkl. Reinigung der Haube innen und außen inkl. aller Scheiben.

Objekte:
BHA0295 Aschenbecher, Objektmaß (HxBxT): 7 x 12 x 10 cm
BHA0296 Tee-Extraktkännchen MT 49, Objektmaß (HxBxT): 7,5 x 15,5 x 10,2 cm
BHA0297 Fett-Mager-Saucière mit Untersatz, Objektmaß (HxBxT): 16 x 15,5 x 15,5 cm
BHA0298 Ständer mit vier Teekugeln MT 21, Objektmaß (HxBxT): 18,5 x 10 x 10 cm
BHA0299 Teedose, Höhe: mit Bügel 21,2 cm Höhe: Schüttrand 20,6 cm Durchmesser: 6 cm
BHA0300 Teeglas, Objektmaß (HxBxT): 4,9 x 14 x 9 cm
BHA0301 Kaffeekanne, Objektmaß (HxBxT): 23,5 x 20,5 x 8,7 cm
BHA0302 Deckelkanne, Objektmaß (HxBxT): 21 x 21 x 13 cm
BHA0303 Messingkanne, Objektmaß (HxBxT): 25,6 x 21,8 x 14 cm
BHA0304 Messingkanne Objektmaß (HxBxT): 15,2 x 17 x 12,2 cm

Bauteil: Tischvitrine / T-04 / Produktivbetrieb / Prototyp
Planname: BHA-T-04.pdf
Menge: 1,000 St
TGE KG 600: 647
187 BHA Neue Dauerausstellung: 03

**2.13.30 M2.2 Gestellte Exponate mit Halterungen**
Ein Tischwebstuhl wird auf einer Tischvitrine frei präsentiert und muss gegen Wegnahme gesichert werden.

Objekt: BHA0306 Muster-Webstuhl (Tischwebstuhl), Objektmaß (HxBxT): 39 x 50 x 55 cm
Bauteil: Tischvitrine / T-04 / Produktivbetrieb / Prototyp
Planname: BHA-T-04.pdf
Menge: 1,000 St
TGE KG 600: 647
187 BHA Neue Dauerausstellung: 03

#### Abschnitt 2.14 Quadrat Wandhängend

**2.14.10 M3.2 Wandhängende Exponate gerahmt in Halbe Rahmen (bauseitig) an Ausstellungswand**
Wandhängende Exponate gerahmt in Halbe Rahmen (bauseitig) an Ausstellungswand

Die bauseitigen Rahmen werden durch die Restaurator*innen bestückt und müssen vom AN nach vorgegebenem Layout montiert werden.

Rahmenmaß jeweils (HxB) ca. 70 x 70 cm

Objekte: BHA0341, BHA0342, BHA0433, BHA0502, BHA0337, BHA0338, BHA0339, BHA0340
Planname: BHA-Diskursraum-02.pdf
Menge: 8,000 St
TGE KG 600: 647
187 BHA Neue Dauerausstellung: 03

#### Abschnitt 2.15 Reklame Wandhängend

**2.15.10 M3.2 Wandhängende Exponate gerahmt in Halbe Rahmen (bauseitig) an Ausstellungswand**
Wandhängende Exponate gerahmt in Halbe Rahmen (bauseitig) an Ausstellungswand

Die bauseitigen Rahmen werden durch die Restaurator*innen bestückt und müssen vom AN nach vorgegebenem Layout montiert werden.

Objekte:
RE-2: (BHA0373, BHA0374, BHA0524, BHA0371, BHA0372), Postkarten und Ausstellungsführer
Rahmenmaß (HxB) 54 x 103 cm

RE-1: BHA0370, Plakat Wunder des Lebens
Rahmenmaß (HxB) 147 x 84 cm

RE-4:
BHA 0344, Plakat, Rahmenmaße: 105 x 77 cm
BHA0345, Plakat, Rahmenmaße: 72,5 x 52 cm

Bauteil: Modul / M-11 / Produktivbetrieb / Reklame
Planname: BHA-M-11.pdf
Menge: 4,000 St
TGE KG 600: 647
187 BHA Neue Dauerausstellung: 03

**2.15.20 Halterung analoger Katalog**
Zur Aufnahme eines analogen Katalogs zum Blättern hat der AN eine geeignete Halterung in Abstimmung mit den Gestalter*innen zu entwickeln, herzustellen und zu montieren.

Die Halterung dient der Aufnahme eines reproduzierten analogen Katalogs, der von Besucher*innen vor Ort durchgeblättert werden kann. Die Halterung ist auf der Glasoberfläche der Tischvitrine sicher und reversibel zu befestigen. Sie ist so auszuführen, dass eine komfortable Nutzung und das Durchblättern des Katalogs möglich sind und der Katalog zugleich gegen Wegnahme gesichert ist.

Die konstruktive Ausführung und Materialität der Halterung sind mit den Gestalter*innen abzustimmen.

Objekt: I_17
Bauteil: Modul / M-11 / Produktivbetrieb / Reklame
Planname: BHA-M-11.pdf
Menge: 1,000 St
TGE KG 600: 647

### Bereich 3 Modell

#### Abschnitt 3.1 Stahl Podest

**3.1.10 M4 Gestellte Exponate zur freien Präsentation auf Podest (Möbel)**
Stellen von Möbeln auf bauseitigem Podest.
Die Objekte müssen gegen Verkippen auf dem Podest durch den AN gesichert werden.

Objekte:
BHA0375, Stahlrohr-Armlehnsessel, Objektmaß (HxBxT): 72,8 x 77,3 x 68,6 cm
BHA0376, Clubsessel, Objektmaß (HxBxT): 75 x 61,6 x 67,6 cm

Bauteil: Podest / P-05 / Modell / Stahl
Planname: BHA-P-05.pdf
Menge: 2,000 St
TGE KG 600: 647
187 BHA Neue Dauerausstellung: 04

#### Abschnitt 3.2 Stahl Wandhängend

**3.2.10 M3.1 Wandhängende Exponate gerahmt in Halbe Rahmen (bauseitig) an Bestandswand**
Wandhängende Exponate gerahmt in Halbe Rahmen (bauseitig) an Bestandswand inkl. Abstandshalter (bauseitig)

Die bauseitigen Rahmen werden durch die Restaurator*innen bestückt und müssen vom AN mit Abstandshaltern (bauseitig) an Bestandswand nach vorgegebenem Layout montiert werden.

Objekte: BHA0397 BHA,0401, BHA0402, BHA0399, BHA0400, BHA0398
Rahmenmaße jeweils 30 x 40 cm

Objekte: (BHA0388. BHA0390, BHA0391, BHA0393)
Rahmenmaß: 60 x 50 cm

Objekte:(BHA0395, BHA0396)
Rahmenmaße: 57 x 112 cm

Objekte: BHA0384, BHA0385, BHA0386
Rahmenmaße jeweils 65 x 80 cm

Bauteil: Bestandswand BW-09-2-Stahl
Planname: BHA-Ansicht-Bestandswaende-Modell.pdf
Menge: 11,000 St
TGE KG 600: 647
187 BHA Neue Dauerausstellung: 04

#### Abschnitt 3.3 Transparenz Architekturmodell

**3.3.10 M5.2 Architekturmodelle ohne Haube**
Architekturmodell stellen auf bauseitiges Podest. Das Modell wird frei und ohne Haube präsentiert.
Die Montage des Modells muss in enger Abstimmung mit den Restaurator*innen, Gestalter*innen, dem Gewerk Ausstellungsbau und den Modellbauern geplant und durchgeführt werden.

Objekt: BHA0404
Architekturmodell Glashochhaus "Amöbe", Entwurf für ein Hochhaus (1922), Modell, Nachbau, Maßstab 1:100
Höhe: 98 cm Glasturm
Maße ca.  (HxBxT): 113 x 51,7 x 51,7 cm inkl. Grundplatte
Gewicht: Information liegt derzeit noch nicht vor.

Bauteil: Sockel / V-04 / Amöbe
Planname: BHA-V-04.pdf
Menge: 1,000 St
TGE KG 600: 646
187 BHA Neue Dauerausstellung: 04

**3.3.20 M5.2 Architekturmodelle ohne Haube**
Mehrteiliges Architekturmodell stellen auf bauseitiges Podest. Das Modell wird frei und ohne Haube präsentiert.
Die Montage des Modells muss in enger Abstimmung mit den Restaurator*innen, Gestalter*innen, dem Gewerk Ausstellungsbau und den Modellbauern geplant und durchgeführt werden.

Fotos des Architekturmodells sind in den Anlagen in folgendem Ordner  zu finden:
20260715_Architekturmodell_Wabe_final_zu_LV_Objekteinrichtung_Pos_03.03.0020

Objekt: BHA0403
Architekturmodell Glashochhaus "Wabe", Wettbewerbsentwurf für "Hochhaus am Bahnhof Friedrichstrasse'' in Berlin, 1921, Modell, Rekonstruktion nach Wettbewerbsunterlagen
Außenmaße 220 x 220 x 200, Höhe ca. 38 cm
Gewicht: Information liegt derzeit noch nicht vor.

Bauteil: Sockel / V-03 / Wabe
Planname: BHA-V-03.pdf
Menge: 1,000 St
TGE KG 600: 646
187 BHA Neue Dauerausstellung: 04

**3.3.30 M5.1 Architekturmodelle mit Haube**
Architekturmodell stellen auf bauseitiges Podest. Das Modell wird mit Haube präsentiert.
Die Montage des Modells muss in enger Abstimmung mit den Restaurator*innen, Gestalter*innen, dem Gewerk Ausstellungsbau und den Modellbauern geplant und durchgeführt werden.

Inkl. Reinigung der Haube von innen und außen inkl. aller Scheiben.

Objekt: BHA0406
Architekturmodell Barcelona-Pavillon, Modell, Nachbau, inkl. Haube
Objektmaß (HxBxT): 42,9 x 200 x 103,3 cm Modell mit Haube
Gewicht: Information liegt derzeit noch nicht vor.

Bauteil: Sockel & Haube / V-02 / Barcelona Pavillon
Planname: BHA-V-02.pdf
Menge: 1,000 St
TGE KG 600: 646
187 BHA Neue Dauerausstellung: 04

#### Abschnitt 3.4 Transparenz Wandhängend

**3.4.10 M3.2 Wandhängende Exponate gerahmt in Halbe Rahmen (bauseitig) an Ausstellungswand**
Wandhängende Exponate gerahmt in Halbe Rahmen (bauseitig) an Ausstellungswand

Die bauseitigen Rahmen werden durch die Restaurator*innen bestückt und müssen vom AN nach vorgegebenem Layout montiert werden.

Objekte:
BHA0408, BHA0409, BHA0410
Architekturzeichnung Barcelona Pavillon
Rahmenmaß jeweils (HxB) ca. 60 x 80 cm

Planname: BHA-Diskursraum-02.pdf
Menge: 3,000 St
TGE KG 600: 647
187 BHA Neue Dauerausstellung: 04

**3.4.20 M7 Sondermontagen besonders schwerer Exponate mit Anfertigung von besonderen Halterungen**
Montage eines bauseitig gerahmten Objekts inkl. zu entwickelnder Halterung mit Bildsicherung.
Das gerahmte Objekt ist an einem Baukörper mit textiler Verkleidung zu montieren. Für die Montage des bauseits gerahmten Objekts muss eine Halterung in Absprache mit den Restaurator*innen und Gestalter*innen geplant und angefertigt werden. Die Halterung muss eine sichere, schwebende Montage des gerahmten Objekts gewährleisten. Montageverbindungen an der Unterkonstruktion des Baukörpers sind mit dem Gewerk Ausstellungsbau abzustimmen und zu bemustern. Für die Sondermontage ist eine Werkplanung anzufertigen

Objekt:
BHA0405, Wettbewerbsentwurf für "Hochhaus am Bahnhof Friedrichstrasse'' in Berlin (1921), überzeichnete Fotomontage, gerahmt
Rahmenmaß (HxB) ca. 150 x 110 cm

Bauteil: Modul / M-15 / Modell / Transparenz
Planname: BHA-M-15.pdf,
BHA-M16+M17.pdf
Menge: 1,000 St
TGE KG 600: 647
187 BHA Neue Dauerausstellung: 04

#### Abschnitt 3.5 Umwelt Architekturmodell

**3.5.10 M5.2 Architekturmodelle ohne Haube**
Ein Architekturmodell ist auf einer Tischvitrine zu stellen und sicher zu befestigen. Das Modell wird frei, ohne Haube präsentiert und als Tastmodell verwendet. Befestigung des Modells muss in enger Absprache mit Restaurator*innen und Gestalter*innen geplant und durchgeführt werden.

Objekt: TS_U_14, Studienmodell, Objektmaß (HxBxT): 80 x 80 x 10,5 cm

Bauteil: Tischvitrine/ T-08 / Modell / Umwelt
Planname: BHA-T-08.pdf
Menge: 1,000 St
TGE KG 600: 646
187 BHA Neue Dauerausstellung: 04

#### Abschnitt 3.6 Umwelt Wandhängend

**3.6.10 M3.1 Wandhängende Exponate gerahmt in Halbe Rahmen (bauseitig) an Bestandswand**
Wandhängende Exponate gerahmt in Halbe Rahmen (bauseitig) an Bestandswand inkl. Abstandshalter (bauseitig)

Die bauseitigen Rahmen werden durch die Restaurator*innen bestückt und müssen vom AN mit Abstandshaltern (bauseitig) an Bestandswand nach vorgegebenem Layout montiert werden.

Objekte:
(BHA0412, BHA0413)
Rahmenmaß (HxB) 60 x 50 cm

(BHA0414, BHA0415, BHA0416, BHA0417, BHA0418, BHA0419)
Fotografien Dessau Törten
Rahmenmaß (HxB) 70 x 100 cm

BHA0421, BHA0422
Architekturzeichnung Dessau Törten
Rahmenmaße (HxB): jeweils 65 x 80 cm

Bauteil: Bestandswand BW-07-4-Umwelt
Planname: BHA-Ansicht-Bestandswaende-Modell.pdf
Menge: 4,000 St
TGE KG 600: 647
187 BHA Neue Dauerausstellung: 04

#### Abschnitt 3.7 Vertikalentwicklung Wandhängend

**3.7.10 M3.1 Wandhängende Exponate gerahmt in Halbe Rahmen (bauseitig) an Bestandswand**
Wandhängende Exponate in Sammelpassepartouts gerahmt in speziell angefertigten, übergroßen Halbe Rahmen (bauseitig) an Bestandswand inkl. Abstandshalter (bauseitig)

Die bauseitigen Rahmen werden durch die Restaurator*innen bestückt und müssen vom AN mit Abstandshaltern (bauseitig) an Bestandswand nach vorgegebenem Layout montiert werden.

Objekt:
Architekturzeichnungen und Fotografien Vertikalentwicklung
Rahmenmaß (HxB) 220 x 100 cm

Bauteil: BW-07-3-Vertikalentwicklung
Planname: BHA-Ansicht-Bestandswaende-Modell.pdf
Menge: 6,000 St
TGE KG 600: 646
187 BHA Neue Dauerausstellung: 04

#### Abschnitt 3.8 Wohnen Wandhängend

**3.8.10 M3.1 Wandhängende Exponate gerahmt in Halbe Rahmen (bauseitig) an Bestandswand**
Wandhängende Exponate in Sammelpassepartouts gerahmt in Halbe Rahmen (bauseitig) an Bestandswand inkl. Abstandshalter (bauseitig)

Die bauseitigen Rahmen werden durch die Restaurator*innen bestückt und müssen vom AN mit Abstandshaltern (bauseitig) an Bestandswand nach vorgegebenem Layout montiert werden.

Objekt:
Zeitschriften und Fotografien Wohnen
Rahmenmaß jeweils (HxB) ca. 60 x 100 cm

Bauteil:
Bestandswand BW-08-Wohnen
Bestandswand BW-09-1-Wohnen
Planname: BHA-Ansicht-Bestandswaende-Modell.pdf
Menge: 6,000 St
TGE KG 600: 647
187 BHA Neue Dauerausstellung: 04

#### Abschnitt 3.9 Wohnen Wandvitrinen

**3.9.10 M2.4 Entwicklung Objekthalter für Wandvitrinen**
*** Pauschalposition
Für die flexible Bespielung von Wandvitrinen mit Exponaten (Grafik, Bücher, Publikationen) sind vom AN Objekthalter in enger Abstimmung mit Restaurator*innen und Gestalter*innen zu entwickeln. Die Objekthalter sollen zur flexiblen Bespielung der Wandvitrine genutzt werden können. Die Objekthalterungen sind als gekantete L-Bleche zu entwickeln, auf die die Exponate gestellt werden können. Die Befestigung der Objekthalter an der bauseitigen angeschrägten Vitrinenrückwand aus gekantetem und pulverbeschichtetem Stahlblech ist reversibel mittels Magneten zu planen. Zum Schutz der Objekthalter und der Vitrinenrückwand sind die Magneten mit Filz bestückt zu planen.

Entwicklung der Objekthalter inkl. Bemusterung

Bauteil: Wandvitrine / W-07 / Modell / Wohnen
Planname: BHA-W-07.pdf

Bauteil: Wandvitrine / W-08 / Modell / Wohnen
Planname: BHA-W-08.pdf

Bauteil: Wandvitrine / W-10 / Modell / Wohnen
Planname: BHA-W-10.pdf
Menge: 1,000 psch
TGE KG 600: 647
187 BHA Neue Dauerausstellung: 04

**3.9.20 M2.5 Produktion Objekthalter für Wandvitrinen**
Für die flexible Präsentation von Exponaten in drei Wandvitrinen sind die entsprechenden zu entwickelnden Objekthalter (siehe Position M2.4) in unterschiedlichen Maßen herzustellen. Die Objekthalterungen sind als gekantete L-Bleche, pulverbeschichtet nach RAL zur reversiblen Montage an Vitrinenrückwand (Stahlblech) mittels Magneten zu produzieren. Zum Schutz der Objekthalter und der Vitrinenrückwand sind die Magneten mit Filz zu bestücken.

Die Einrichtung der Objekte auf Halterungen innerhalb der Wandvitrinen erfolgt durch AG.

Wandvitrine / W-07 / Modell / Wohnen
Planname: BHA-W-07.pdf
Objekt: BHA0462, Buch aufgeschlagen, Objektmaß (HxBxT): 30 x 42 x 4 cm aufgeschlagen, Seitenanzahl: 156 S. BHA0465, Buch aufgeschlagen, Objektmaß (HxBxT): 30 x 43 x 4 cm aufgeschlagen, Seitenanzahl: 152 S. BHA0466, Buch aufgeschlagen, Objektmaß (HxBxT): 29,5 x 41,5 x 4 cm aufgeschlagen, Seitenanzahl: 176 S.

Wandvitrine / W-08 / Modell / Wohnen
Planname: BHA-W-08.pdf
Objekt: BHA0463, Buch geschlossen, Objektmaß (HxBxT): 15 x 21,1 x 1,3 cm geschlossen, Seitenanzahl: 112 S. BHA0464, Faltblatt, Blattmaß (HxB): 115 x 21 cm

Wandvitrine / W-10 / Modell / Wohnen
Planname: BHA-W-10.pdf
Objekt: BHA0475, Unterlagekarton (HxB): 28,1 x 21,6 cm
BHA0476, Unterlagekarton (HxB): 28,1 x 21,6 cm
BHA0477, Unterlagekarton (HxB): 28,1 x 21,6 cm
BHA0485, Buch geschlossen, Objektmaß (HxBxT): 21,1 x 15 x 1,5 cm geschlossen, Seitenanzahl: 172 S.
BHA0487, Heft aufgeschlagen, Blattmaß (HxB): 30,5 x 44,6 cm aufgeschlagen
BHA0486, Plakatentwurf, Blattmaß (HxB): 62,8 x 46,7 cm
Menge: 15,000 St
TGE KG 600: 647
187 BHA Neue Dauerausstellung: 04

#### Abschnitt 3.10 Wohnen Podest

**3.10.10 M7 Sondermontagen besonders schwerer Exponate mit Anfertigung von besonderen Halterungen**
Für die Präsentation einer Schrankwand und Klappbetten ist vom AN eine Sondermontage zu planen und durchzuführen. Die Schrankwand ist in die Ausstellungsarchitektur einzubauen und auf einem bauseitigen Podest zu präsentieren. Die Sondermontage ist in enger Abstimmung mir den Restaurator*innen, den Gestalter*innen und dem Gewerk Ausstellungsbau und nach statischen Erfordernissen zu entwickeln.
Für die Sondermontage ist eine Werkplanung vorzulegen.
Die Unterkonstruktion der Sondermontage ist in der folgenden Position zu bepreisen.

Objekt:
BHA0488, Schrankwand und Klappbetten einer möblierten Kleinstwohnung, Frankfurt-Praunheim
Objektmaß (HxBxT): 195 x 90 x 57 cm Betten mit Klappmechanismus
Objektmaß (HxBxT): 213 x 76 x 50 cm Seitliche Schrankteile (2)
Objektmaß (HxBxT): 151 x 71 cm Große Schranktüren (2)
Objektmaß (HxBxT): 50 x 34,5 cm Kleine Schranktüren (4)
Objektmaß (HxBxT): 44 x 68 cm Schranktüren (2)
Objektmaß (HxBxT): 43 x 68 cm Schiebetüren (2)
Objektmaß (HxBxT): 373 x 52 x 10 cm Leisten- und Rahmenkonstruktion (2)

Bauteil: Modul / M-14 / Modell / Wohnen
Planname: BHA-M-14.pdf
Menge: 1,000 St
TGE KG 600: 646
187 BHA Neue Dauerausstellung: 04

**3.10.20 UK Sonderkonstruktion**
Für die Sondermontage einer Schrankwand und Klappbetten ist eine tragende Unterkonstruktion nach statischen Erfordernissen zu entwickeln. Die Unterkonstruktion ist in die Ausstellungsarchitektur einzuplanen und in enger Abstimmung mit dem Gewerk Ausstellungsbau und den Gestalter*innen zu entwickeln. Für die Unterkonstruktion der Sondermontage ist eine Werkplanung vorzulegen. Die Konstruktion ist möglichst nicht sichtbar und nach statischen Erfordernissen auszuführen.

Bauteil: Modul / M-14 / Modell / Wohnen
Planname: BHA-M-14.pdf
Menge: 1,000 St
TGE KG 600: 646
187 BHA Neue Dauerausstellung: 04

**3.10.30 M4 Gestellte Exponate zur freien Präsentation auf Podest (Möbel)**
Stellen von Möbeln auf bauseitigem Podest.
Die Objekte müssen gegen Verkippen auf dem Podest durch den AN gesichert werden.

Objekte:
BHA0460, Kinderbett, Objektmaß (HxBxT): 90,2 x 126,6 x 60,7 cm
BHA0470, Armlehnstuhl, Objektmaß (HxBxT): 74 x 57 x 72,5 cm
BHA0461, Stahlrohr-Armlehnstuhl, Objektmaß (HxBxT): 82 x 56,4 x 82,5 cm

Bauteil: Podest / P-03 / Modell / Wohnen
Planname: BHA-P-03.pdf
Menge: 3,000 St
TGE KG 600: 646
187 BHA Neue Dauerausstellung: 04

### Bereich 4 Diskursräume

#### Abschnitt 4.1 Diskursraum 1

**4.1.10 M2.1 Gestellte Exponate in Vitrinen oder unter Hauben**
Einrichtung eines großen Objekts freistehende Sockelvitrine mit Drehflügel auf Podest, inkl. Reinigung der Haube von Innen und Aussen inkl. aller Scheiben.

Die bauseitige Haube wird als 5-seitige Glasvitrine auf Sockel durch Gewerk Ausstellungsbau ausgeführt.
Die Frontseite ist mittels eingelassenem Scharnier als Flügeltür ausgeführt ermöglicht einfaches Öffnen durch Aufklappen.

Der AN hat das Großobjekt in der Vitrine engster Abstimmung mit den Restaurator*innen und den Gestalter*innen einzurichten und die Vitrine vor und nach dem Schließen von Innen und Aussen inkl. aller Scheiben zu reinigen.

Objekt: Romantischer Lehnstuhl
Objektmaß (HxBxT): 179,4 x 65 x 67,1 cm

Abmessungen:
Vitrine und Sockel:
Gesamt (H x B x T): 245 x 120 x 120 cm
Glasvitrine (H x B x T): 230 x 110 x 110 cm
Sockel (H x B x T): 15 x 120 x 120 cm

Planname: BHA_Diskursraum01.pdf,
BHA_Diskursraumvitrine.pdf
Menge: 1,000 St
TGE KG 600: 646
187 BHA Neue Dauerausstellung: 05

### Bereich 5 Übergreifend

#### Abschnitt 5.1 Vorbereitende Arbeiten

**5.1.10 Sichtung von Objekten**
*** Pauschalposition
Zur Durchführung des Auftrags hat der Auftragnehmer in Absprache mit den Restaurator*innen relevante Objekte zu sichten. Insbesondere für die Entwicklung aller Sondermontagen, die Einrichtung aller Modelle, sowie die Entwicklung und Anfertigung aller Halterungen sind Objekstsichtungen pauschal einzuplanen und anzubieten.
Menge: 1,000 psch
TGE KG 600: 647
187 BHA Neue Dauerausstellung: 01

**5.1.20 Einfache Bemusterung**
*** Pauschalposition
Alle Montagetypen sind durch den AN in der ausgeschriebenen Ausführung zu bemustern.
Menge: 1,000 psch
TGE KG 600: 647
187 BHA Neue Dauerausstellung: 01

#### Abschnitt 5.2 Stundenlohnarbeiten

*Hinweis: Hinweis: Stundenlohnarbeiten*
Im Folgenden sind Stundensätze für Arbeiten anzugeben, die nicht in den Positionen erfasst sind
und gegen Nachweis zur Ausführung kommen.

Die Arbeiten erfordern eine separate vorherige Beauftragung seitens des AGs.
Die Abrechnung erfolgt nach Nachweis/Aufmaß

**5.2.10 Facharbeiter*in**
*** Stundenlohnarbeiten
Stundenlohnarbeiten - Facharbeiter*in
Stundenlohnarbeiten durch Facharbeitskräfte auf besondere Anordnung der Bauleitung zum Nachweis ausführen.
Menge: 1,000 h
TGE KG 600: 647

**5.2.20 Hilfsarbeiter*in**
*** Stundenlohnarbeiten
Stundenlohnarbeiten - Hilfsarbeiter*in
Stundenlohnarbeiten durch Hilfsarbeitskräfte auf besondere Anordnung der Bauleitung zum Nachweis ausführen.
Menge: 1,000 h
TGE KG 600: 647
